# Balaustrada

- Propriedade do ficheiro: CYPE INGENIEROS, S.A.
- Formato: FIEBDC-3/2002
- Âmbito geográfico: Moçambique
- Moeda: MZN
- Custos indirectos: 3.00 %
- IVA: 17.00 %

## F Fachadas, divisões e protecções

### FD Protecções e gradeamentos

#### FDB Balaustradas

**FDB010** m Balaustrada.
Balaustrada recta formada por balaústres pré-fabricados de betão de secção circular de 70 cm de altura e 15 cm de diâmetro, colocada em paredes e assente com argamassa de cimento e cal, confeccionada em obra, dosificação 1:1:7. Inclusive, corrimão de 17x7x100 cm, marcação, nivelação, enchimento de juntas e limpeza.
Inclui: Limpeza e preparação da borda de apoio. Disposição e montagem das peças por tramos entre pilastras. Colocação das peças. Enchimento e perfilamento de juntas com argamassa de cimento.
Critério de medição de projecto: Comprimento medido entre eixos, segundo documentação gráfica de Projecto.
Critério de medição de obra: Medir-se-á, a eixos, o comprimento realmente executado segundo especificações de Projecto.

| Código | Un | Descrição | Rendimento | Preço | Importância |
|---|---|---|---|---|---|
| mt20bhp010c | Ud | Balaústre circular pré-fabricado de betão branco, de 70 cm de altura e diâmetro 15 cm. (material) | 4.000 | 621.17 | 2484.68 |
| mt20bhp030a | m | Corrimão pré-fabricado de betão branco de uma peça, para balaustrada, 17x7x100 cm. (material) | 1.000 | 613.46 | 613.46 |
| mt08aaa010a | m³ | Água. (material) | 0.016 | 68.61 | 1.10 |
| mt01arg005a | t | Areia de pedreira, para argamassa preparada em obra. (material) | 0.120 | 717.47 | 86.10 |
| mt08cem041n | kg | Cimento branco em sacos. (material) | 20.000 | 8.00 | 160.00 |
| mt08cal011a | kg | Cal aérea hidratada, tipo CL 90-S, segundo NP EN 459-1, em sacos. (material) | 20.000 | 19.96 | 399.20 |
| mq06hor010 | h | Betoneira eléctrica com uma capacidade de amassadura de 160 l. (equipamento) | 0.083 | 123.37 | 10.24 |
| op00amo010 |  | Rebarbadora. | 1.000 | 0.00 | 0.00 |
| mo020 | h | Oficial de 1ª construção. (mão de obra) | 1.028 | 134.36 | 138.12 |
| mo113 | h | Operário não qualificado construção. (mão de obra) | 1.892 | 96.77 | 183.09 |
| % | % | Custos directos complementares | 2 % | 4075.99 | 81.52 |
|  |  | Custos directos |  |  | 4157.51 |
