# Parede de fachada de painéis sandwich isolantes, de aço

- Propriedade do ficheiro: CYPE INGENIEROS, S.A.
- Formato: FIEBDC-3/2002
- Âmbito geográfico: Moçambique
- Moeda: MZN
- Custos indirectos: 3.00 %
- IVA: 17.00 %

## F Fachadas, divisões e protecções

### FL Fachadas ligeiras

#### FLA De chapas de aço e painéis sandwich

**FLA030** m² Parede de fachada de painéis sandwich isolantes, de aço.
Parede de fachada de painéis sandwich de aço galvanizado, de 50 mm de espessura e 1150 mm de largura, formados por face exterior de chapa microgrecada acabamento pré-lacado, RC3 e RUV2, segundo NP EN 10169, de 0,5 mm de espessura, alma isolante de lã de rocha de densidade média 120 kg/m³, e face interior de chapa nervurada acabamento pré-lacado, de 0,5 mm de espessura, condutibilidade térmica 0,69 W/(m°C), Euroclasse A2-s1, d0 de reacção ao fogo segundo NP EN 13501-1, resistência ao fogo EI 30 segundo EN 1366-1, colocados em posição vertical e fixados mecanicamente com sistema de fixação oculta a uma estrutura portante ou auxiliar. Inclusive acessórios de fixação dos painéis e fita flexível de butilo, adesiva em ambas as faces, para a selagem de estanquidade das sobreposições entre painéis sandwich.
Critérios considerados na determinação do preço da unidade de obra: O preço não inclui a estrutura suporte nem a resolução de pontos singulares.
Inclui: Implantação dos painéis. Corte, preparação e colocação dos painéis. Vedação de juntas. Fixação mecânica dos painéis.
Critério de medição de projecto: Superfície medida segundo documentação gráfica de Projecto, sem duplicar esquinas nem encontros, descontando as aberturas de superfície maior de 1 m².
Critério de medição de obra: Medir-se-á a superfície realmente executada segundo especificações de Projecto, sem duplicar esquinas nem encontros, descontando as aberturas de superfície maior de 1 m².

| Código | Un | Descrição | Rendimento | Preço | Importância |
|---|---|---|---|---|---|
| mt12ppa010aaaa | m² | Painel sandwich de aço galvanizado, de 50 mm de espessura e 1150 mm de largura, formado por face exterior de chapa microgrecada acabamento pré-lacado, RC3 e RUV2, segundo NP EN 10169, de 0,5 mm de espessura, alma isolante de lã de rocha de densidade média 120 kg/m³, e face interior de chapa nervurada acabamento pré-lacado, de 0,5 mm de espessura, condutibilidade térmica 0,69 W/(m°C), Euroclasse A2-s1, d0 de reacção ao fogo segundo NP EN 13501-1, resistência ao fogo EI 30 segundo EN 1366-1; para fachadas e paredes divisórias. (material) | 1.050 | 4209.79 | 4420.28 |
| mt12ppa100a | Ud | Kit de acessórios de fixação, para painéis sandwich isolantes, em fachadas. (material) | 0.200 | 921.68 | 184.34 |
| mt13dcp020a | m | Fita flexível de butilo, adesiva em ambas as faces, para a selagem de estanquidade das sobreposições entre painéis sandwich. (material) | 2.000 | 194.79 | 389.58 |
| op00ciz010 |  | Tesoura. | 1.000 | 0.00 | 0.00 |
| op00roe010 |  | Roedora. | 1.000 | 0.00 | 0.00 |
| op00ato010 |  | Aparafusadora. | 1.000 | 0.00 | 0.00 |
| op00tal010 |  | Berbequim. | 1.000 | 0.00 | 0.00 |
| mo051 | h | Oficial de 1ª montador de painéis metálicos. (mão de obra) | 0.279 | 136.52 | 38.09 |
| mo098 | h | Ajudante de montador de painéis metálicos. (mão de obra) | 0.279 | 99.31 | 27.71 |
| % | % | Custos directos complementares | 2 % | 5060.00 | 101.20 |
|  |  | Custos directos |  |  | 5161.20 |
