# Derivador

- Propriedade do ficheiro: CYPE INGENIEROS, S.A.
- Formato: FIEBDC-3/2002
- Âmbito geográfico: Moçambique
- Moeda: MZN
- Custos indirectos: 3.00 %
- IVA: 17.00 %

## I Instalações

### IA Audiovisuais

#### IAA Rede de cabos coaxiais

**IAA110** Ud Derivador.
Derivador de 5-2400 MHz, de 4 derivações e 16 dB de perda de derivação, com conectores tipo "F".
Inclui: Colocação do derivador. Ligação e verificação do seu correcto funcionamento.
Critério de medição de projecto: Número de unidades previstas, segundo documentação gráfica de Projecto.
Critério de medição de obra: Medir-se-á o número de unidades realmente executadas segundo especificações de Projecto.

| Código | Un | Descrição | Rendimento | Preço | Importância |
|---|---|---|---|---|---|
| mt40ede008og | Ud | Derivador de 5-2400 MHz, de 4 derivações e 16 dB de perda de derivação, com conectores tipo "F". (material) | 1.000 | 795.41 | 795.41 |
| mo001 | h | Oficial de 1ª instalador de telecomunicações. (mão de obra) | 0.120 | 136.52 | 16.38 |
| mo056 | h | Ajudante de instalador de telecomunicações. (mão de obra) | 0.120 | 99.12 | 11.89 |
| % | % | Custos directos complementares | 2 % | 823.68 | 16.47 |
|  |  | Custos directos |  |  | 840.15 |
