# Repartidor

- Propriedade do ficheiro: CYPE INGENIEROS, S.A.
- Formato: FIEBDC-3/2002
- Âmbito geográfico: Moçambique
- Moeda: MZN
- Custos indirectos: 3.00 %
- IVA: 17.00 %

## I Instalações

### IA Audiovisuais

#### IAA Rede de cabos coaxiais

**IAA115** Ud Repartidor.
Repartidor de 5-2400 MHz de 2 saídas, de 57x49x26 mm, 3,9 dB de perdas de inserção a 862 MHz e 5,1 dB de perdas de inserção a 2150 MHz.
Inclui: Colocação. Ligação e verificação do seu correcto funcionamento.
Critério de medição de projecto: Número de unidades previstas, segundo documentação gráfica de Projecto.
Critério de medição de obra: Medir-se-á o número de unidades realmente executadas segundo especificações de Projecto.

| Código | Un | Descrição | Rendimento | Preço | Importância |
|---|---|---|---|---|---|
| mt40irt024a | Ud | Repartidor de 5-2400 MHz de 2 saídas, de 57x49x26 mm, 3,9 dB de perdas de inserção a 862 MHz e 5,1 dB de perdas de inserção a 2150 MHz, com conectores tipo "F". (material) | 1.000 | 290.04 | 290.04 |
| mo001 | h | Oficial de 1ª instalador de telecomunicações. (mão de obra) | 0.120 | 138.06 | 16.57 |
| mo056 | h | Ajudante de instalador de telecomunicações. (mão de obra) | 0.120 | 100.25 | 12.03 |
| % | % | Custos directos complementares | 2 % | 318.64 | 6.37 |
|  |  | Custos directos |  |  | 325.01 |
