# Tomada de voz e dados

- Propriedade do ficheiro: CYPE INGENIEROS, S.A.
- Formato: FIEBDC-3/2002
- Âmbito geográfico: Moçambique
- Moeda: MZN
- Custos indirectos: 3.00 %
- IVA: 17.00 %

## I Instalações

### IA Audiovisuais

#### IAF Rede de pares de cobre

**IAF090** Ud Tomada de voz e dados.
Tomada de voz e dados dupla com conectores tipo RJ-45 de 8 contactos, categoria 6, aro e embelezador.
Inclui: Montagem, ligação e verificação do seu correcto funcionamento.
Critério de medição de projecto: Número de unidades previstas, segundo documentação gráfica de Projecto.
Critério de medição de obra: Medir-se-á o número de unidades realmente executadas segundo especificações de Projecto.

| Código | Un | Descrição | Rendimento | Preço | Importância |
|---|---|---|---|---|---|
| mt40dpt060b | Ud | Tomada de voz e dados dupla com conectores tipo RJ-45 de 8 contactos, categoria 6, aro e embelezador. (material) | 1.000 | 2265.14 | 2265.14 |
| mo001 | h | Oficial de 1ª instalador de telecomunicações. (mão de obra) | 0.263 | 138.06 | 36.31 |
| % | % | Custos directos complementares | 2 % | 2301.45 | 46.03 |
|  |  | Custos directos |  |  | 2347.48 |
