# Repartidor de fibra óptica

- Propriedade do ficheiro: CYPE INGENIEROS, S.A.
- Formato: FIEBDC-3/2002
- Âmbito geográfico: Moçambique
- Moeda: MZN
- Custos indirectos: 3.00 %
- IVA: 17.00 %

## I Instalações

### IA Audiovisuais

#### IAO Rede de fibra óptica

**IAO024** Ud Repartidor de fibra óptica.
Repartidor PLC monomodo de 8 saídas, com conectores tipo SC/APC simples, para intervalo de comprimento de onda de 1260 a 1650 nm de 10 dB de perdas de inserção.
Inclui: Colocação. Ligação e verificação do seu correcto funcionamento.
Critério de medição de projecto: Número de unidades previstas, segundo documentação gráfica de Projecto.
Critério de medição de obra: Medir-se-á o número de unidades realmente executadas segundo especificações de Projecto.

| Código | Un | Descrição | Rendimento | Preço | Importância |
|---|---|---|---|---|---|
| mt40fod050c | Ud | Repartidor PLC monomodo de 8 saídas, com conectores tipo SC/APC simples, para intervalo de comprimento de onda de 1260 a 1650 nm de 10 dB de perdas de inserção. (material) | 1.000 | 4672.01 | 4672.01 |
| mo001 | h | Oficial de 1ª instalador de telecomunicações. (mão de obra) | 0.084 | 136.52 | 11.47 |
| mo056 | h | Ajudante de instalador de telecomunicações. (mão de obra) | 0.084 | 99.12 | 8.33 |
| % | % | Custos directos complementares | 2 % | 4691.81 | 93.84 |
|  |  | Custos directos |  |  | 4785.65 |
