# Cabo de fibra óptica

- Propriedade do ficheiro: CYPE INGENIEROS, S.A.
- Formato: FIEBDC-3/2002
- Âmbito geográfico: Moçambique
- Moeda: MZN
- Custos indirectos: 3.00 %
- IVA: 17.00 %

## I Instalações

### IA Audiovisuais

#### IAO Rede de fibra óptica

**IAO020** m Cabo de fibra óptica.
Cabo dieléctrico para interiores, de 2 fibras ópticas monomodo G657 em tubo central folgado, reacção ao fogo classe Dca-s2,d2,a2 segundo NP EN 50575, cabos de aramida como elemento de reforço à tracção e coberta de material termoplástico ignífugo, livre de halogéneos de 4,2 mm de diâmetro, reacção ao fogo classe Dca-s2,d2,a2 segundo NP EN 50575. Inclusive acessórios e elementos de fixação.
Inclui: Colocação de cabos.
Critério de medição de projecto: Comprimento medido segundo documentação gráfica de Projecto.
Critério de medição de obra: Medir-se-á o comprimento realmente executado segundo especificações de Projecto.

| Código | Un | Descrição | Rendimento | Preço | Importância |
|---|---|---|---|---|---|
| mt40foc010b | m | Cabo dieléctrico para interiores, de 2 fibras ópticas monomodo G657 em tubo central folgado, reacção ao fogo classe Dca-s2,d2,a2 segundo NP EN 50575, cabos de aramida como elemento de reforço à tracção e coberta de material termoplástico ignífugo, livre de halogéneos de 4,2 mm de diâmetro, reacção ao fogo classe Dca-s2,d2,a2 segundo NP EN 50575. Segundo EN 60794. (material) | 1.000 | 36.58 | 36.58 |
| mo001 | h | Oficial de 1ª instalador de telecomunicações. (mão de obra) | 0.060 | 138.06 | 8.28 |
| mo056 | h | Ajudante de instalador de telecomunicações. (mão de obra) | 0.060 | 100.25 | 6.02 |
| % | % | Custos directos complementares | 2 % | 50.88 | 1.02 |
|  |  | Custos directos |  |  | 51.90 |
