# Adaptador de fibra óptica

- Propriedade do ficheiro: CYPE INGENIEROS, S.A.
- Formato: FIEBDC-3/2002
- Âmbito geográfico: Moçambique
- Moeda: MZN
- Custos indirectos: 3.00 %
- IVA: 17.00 %

## I Instalações

### IA Audiovisuais

#### IAO Rede de fibra óptica

**IAO023** Ud Adaptador de fibra óptica.
Adaptador com conectores fêmea, tipo SC/APC simples, com tampa de protecção com mola num extremo e tampa extraível no outro extremo.
Inclui: Colocação. Ligação e verificação do seu correcto funcionamento.
Critério de medição de projecto: Número de unidades previstas, segundo documentação gráfica de Projecto.
Critério de medição de obra: Medir-se-á o número de unidades realmente executadas segundo especificações de Projecto.

| Código | Un | Descrição | Rendimento | Preço | Importância |
|---|---|---|---|---|---|
| mt40fod032a | Ud | Adaptador com conectores fêmea, tipo SC/APC simples, com tampa de protecção com mola num extremo e tampa extraível no outro extremo. (material) | 1.000 | 204.90 | 204.90 |
| mo001 | h | Oficial de 1ª instalador de telecomunicações. (mão de obra) | 0.060 | 138.06 | 8.28 |
| mo056 | h | Ajudante de instalador de telecomunicações. (mão de obra) | 0.060 | 100.25 | 6.02 |
| % | % | Custos directos complementares | 2 % | 219.20 | 4.38 |
|  |  | Custos directos |  |  | 223.58 |
