# Caixa de ligações Branch Box

- Propriedade do ficheiro: CYPE INGENIEROS, S.A.
- Formato: FIEBDC-3/2002
- Âmbito geográfico: Moçambique
- Moeda: MZN
- Custos indirectos: 3.00 %
- IVA: 17.00 %

## I Instalações

### IB Sistemas de climatização

#### IBL Sistema VRF (Mitsubishi Electric)

**IBL682** Ud Caixa de ligações Branch Box.
Caixa de ligações Branch Box, para sistema ar-ar multi-split, com caudal variável de refrigerante, para gás R-410A, gama City Multi, modelo PAC-MK34BC "MITSUBISHI ELECTRIC", para ligação de unidade exterior da série Multi-S a 3 unidades interiores das gamas doméstica e Mr. Slim, com válvula de expansão electrónica, alimentação monofásica a 230 V, peso 6,7 kg, dimensões 450x170x280 mm.
Critérios considerados na determinação do preço da unidade de obra: O preço não inclui a cablagem eléctrica de alimentação.
Inclui: Marcação. Colocação e fixação. Ligação às linhas frigoríficas. Ligação à rede eléctrica.
Critério de medição de projecto: Número de unidades previstas, segundo documentação gráfica de Projecto.
Critério de medição de obra: Medir-se-á o número de unidades realmente executadas segundo especificações de Projecto.

| Código | Un | Descrição | Rendimento | Preço | Importância |
|---|---|---|---|---|---|
| mt42mee609a | Ud | Caixa de ligações Branch Box, para sistema ar-ar multi-split, com caudal variável de refrigerante, para gás R-410A, gama City Multi, modelo PAC-MK34BC "MITSUBISHI ELECTRIC", para ligação de unidade exterior da série Multi-S a 3 unidades interiores das gamas doméstica e Mr. Slim, com válvula de expansão electrónica, alimentação monofásica a 230 V, peso 6,7 kg, dimensões 450x170x280 mm. (material) | 1.000 | 90379.19 | 90379.19 |
| mo005 | h | Oficial de 1ª instalador de ar condicionado. (mão de obra) | 0.598 | 138.06 | 82.56 |
| mo104 | h | Ajudante de instalador de ar condicionado. (mão de obra) | 0.598 | 100.25 | 59.95 |
| % | % | Custos directos complementares | 2 % | 90521.70 | 1810.43 |
|  |  | Custos directos |  |  | 92332.13 |
