# Cabo bus de comunicações

- Propriedade do ficheiro: CYPE INGENIEROS, S.A.
- Formato: FIEBDC-3/2002
- Âmbito geográfico: Moçambique
- Moeda: MZN
- Custos indirectos: 3.00 %
- IVA: 17.00 %

## I Instalações

### IB Sistemas de climatização

#### IBP Sistema VRF (Toshiba)

**IBP550** m Cabo bus de comunicações.
Cabo bus de comunicações, bipolar, blindado, de 1,25 mm² de secção, sem polaridade.
Critérios considerados na determinação do preço da unidade de obra: O preço não inclui a canalização.
Inclui: Colocação do cabo. Ligação.
Critério de medição de projecto: Comprimento medido segundo documentação gráfica de Projecto.
Critério de medição de obra: Medir-se-á o comprimento realmente executado segundo especificações de Projecto.

| Código | Un | Descrição | Rendimento | Preço | Importância |
|---|---|---|---|---|---|
| mt42tsb910a | m | Cabo bus de comunicações, bipolar, blindado, de 1,25 mm² de secção, sem polaridade (material) | 1.000 | 771.65 | 771.65 |
| mo005 | h | Oficial de 1ª instalador de ar condicionado. (mão de obra) | 0.060 | 138.06 | 8.28 |
| mo104 | h | Ajudante de instalador de ar condicionado. (mão de obra) | 0.060 | 100.25 | 6.02 |
| % | % | Custos directos complementares | 2 % | 785.95 | 15.72 |
|  |  | Custos directos |  |  | 801.67 |
