# Equipamento de ar condicionado, bomba de calor, para sistema VRV-IV Indoor, para gás R-410A

- Propriedade do ficheiro: CYPE INGENIEROS, S.A.
- Formato: FIEBDC-3/2002
- Âmbito geográfico: Moçambique
- Moeda: MZN
- Custos indirectos: 3.00 %
- IVA: 17.00 %

## I Instalações

### IB Sistemas de climatização

#### IBY Sistema VRV (Daikin)

**IBY240** Ud Equipamento de ar condicionado, bomba de calor, para sistema VRV-IV Indoor, para gás R-410A.
Equipamento de ar condicionado para sistema VRV-IV Indoor (Volume de Refrigerante Variável, para instalação no interior), bomba de calor, modelo SB.RKXYQ5T8 "DAIKIN", para gás R-410A, com temperatura de refrigerante variável para a melhora da eficiência estacional, potência frigorífica nominal 14 kW, potência calorífica nominal 16 kW, potência frigorífica nominal 14 kW (temperatura de bolbo húmido de ar interior 19°C, temperatura de bolbo seco do ar exterior 35°C), EER 3,2, limite de funcionamento de temperatura de bolbo seco do ar exterior em arrefecimento desde -5 até 46°C, potência calorífica nominal 16 kW (temperatura de bolbo seco de ar interior 20°C, temperatura de bolbo húmido do ar exterior 6°C), COP 3,68, limite de funcionamento de temperatura de bolbo seco do ar exterior em aquecimento desde -20 até 15,5°C, nº máximo de unidades interiores ligáveis 10, formado por um módulo permutador de calor RDXYQ5T8, para instalação em teto falso, de dimensões 397x1456x1044 mm, peso 97 kg, dimensões da boca de retorno 1200x300 mm, dimensões da boca de impulsão 1200x300 mm, pressão estática mínima/média/máxima: 30/60/150 Pa, caudal de ar nominal 55 m³/min, pressão sonora 47 dBA, alimentação monofásica (230V/50Hz), e um módulo compressor RKXYQ5T8, para instalação no interior, de dimensões 701x600x550 mm, peso 77 kg, pressão sonora 47 dBA, alimentação trifásica (400V/50Hz), comprimento máximo de tubagem frigorífica entre o módulo permutador de calor e o módulo compressor 30 m, comprimento máximo de tubagem frigorífica entre o módulo compressor e a unidade interior mais afastada 70 m (90 m equivalentes), diferença máxima de altura entre o módulo permutador de calor e o módulo compressor 10 m (tanto se o módulo compressor encontra-se por cima ou por baixo), diferença máxima de altura entre unidades interiores 15 m, diferença máxima de altura entre o módulo compressor e a unidade interior 30 m, bloco de terminais F1-F2 para cabo de 2 fios de transmissão e controlo (bus D-III Net). Inclusive elementos anti-vibratórios de pavimento para apoio do módulo compressor e elementos para suspensão do módulo permutador de calor ao tecto.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42dai005a | Ud | Equipamento de ar condicionado para sistema VRV-IV Indoor (Volume de Refrigerante Variável, para instalação no interior), bomba de calor, modelo SB.RKXYQ5T8 "DAIKIN", para gás R-410A, com temperatura de refrigerante variável para a melhora da eficiência estacional, potência frigorífica nominal 14 kW, potência calorífica nominal 16 kW, potência frigorífica nominal 14 kW (temperatura de bolbo húmido de ar interior 19°C, temperatura de bolbo seco do ar exterior 35°C), EER 3,2, limite de funcionamento de temperatura de bolbo seco do ar exterior em arrefecimento desde -5 até 46°C, potência calorífica nominal 16 kW (temperatura de bolbo seco de ar interior 20°C, temperatura de bolbo húmido do ar exterior 6°C), COP 3,68, limite de funcionamento de temperatura de bolbo seco do ar exterior em aquecimento desde -20 até 15,5°C, nº máximo de unidades interiores ligáveis 10, formado por um módulo permutador de calor RDXYQ5T8, para instalação em teto falso, de dimensões 397x1456x1044 mm, peso 97 kg, dimensões da boca de retorno 1200x300 mm, dimensões da boca de impulsão 1200x300 mm, pressão estática mínima/média/máxima: 30/60/150 Pa, caudal de ar nominal 55 m³/min, pressão sonora 47 dBA, alimentação monofásica (230V/50Hz), e um módulo compressor RKXYQ5T8, para instalação no interior, de dimensões 701x600x550 mm, peso 77 kg, pressão sonora 47 dBA, alimentação trifásica (400V/50Hz), comprimento máximo de tubagem frigorífica entre o módulo permutador de calor e o módulo compressor 30 m, comprimento máximo de tubagem frigorífica entre o módulo compressor e a unidade interior mais afastada 70 m (90 m equivalentes), diferença máxima de altura entre o módulo permutador de calor e o módulo compressor 10 m (tanto se o módulo compressor encontra-se por cima ou por baixo), diferença máxima de altura entre unidades interiores 15 m, diferença máxima de altura entre o módulo compressor e a unidade interior 30 m, bloco de terminais F1-F2 para cabo de 2 fios de transmissão e controlo (bus D-III Net). (material) | 1.000 | 1091784.43 | 1091784.43 |
| mt42www080 | Ud | Kit de amortecedores anti-vibração de pavimento, formado por quatro amortecedores de borracha, com os correspondentes parafusos, porcas e anilhas. (material) | 1.000 | 771.65 | 771.65 |
| mt42www090 | Ud | Kit de suportes para suspensão ao tecto, formado por quatro varões roscados de aço galvanizado, com as correspondentes buchas, porcas e anilhas. (material) | 1.000 | 2122.03 | 2122.03 |
| mo005 | h | Oficial de 1ª instalador de ar condicionado. (mão de obra) | 4.808 | 138.06 | 663.79 |
| mo104 | h | Ajudante de instalador de ar condicionado. (mão de obra) | 4.808 | 100.25 | 482.00 |
| % | % | Custos directos complementares | 2 % | 1095823.90 | 21916.48 |
|  |  | Custos directos |  |  | 1117740.38 |
