# Termoacumulador eléctrico

- Propriedade do ficheiro: CYPE INGENIEROS, S.A.
- Formato: FIEBDC-3/2002
- Âmbito geográfico: Moçambique
- Moeda: MZN
- Custos indirectos: 3.00 %
- IVA: 17.00 %

## I Instalações

### IC Aquecimento, arrefecimento, climatização e A.Q.S.

#### ICA Água quente

**ICA010** Ud Termoacumulador eléctrico.
Termoacumulador eléctrico para o serviço de A.Q.S., de solo, resistência blindada, capacidade 150 l, potência de A.Q.S. 3 kW, de 1820 mm de altura e 625 mm de diâmetro, formado por tanque de aço vitrificado, isolamento de espuma de poliuretano, ânodo de sacrifício de magnésio. Inclusive suporte e ancoragens de fixação, válvula de segurança antirretorno, válvulas de corte de esfera, tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38tew022a | Ud | Termoacumulador eléctrico para o serviço de A.Q.S., de solo, resistência blindada, capacidade 150 l, potência de A.Q.S. 3 kW, de 1820 mm de altura e 625 mm de diâmetro, formado por tanque de aço vitrificado, isolamento de espuma de poliuretano, ânodo de sacrifício de magnésio. (material) | 1.000 | 29493.86 | 29493.86 |
| mt37sve010c | Ud | Válvula de esfera de latão niquelado para enroscar de 3/4". (material) | 2.000 | 694.03 | 1388.06 |
| mt37svs050c | Ud | Válvula de segurança antirretorno, de latão cromado, com rosca de 3/4" de diâmetro, regulada a 8 bar de pressão, com manípulo de purga. (material) | 1.000 | 1044.26 | 1044.26 |
| mt38www011 | Ud | Material auxiliar para instalações de A.Q.S. (material) | 1.000 | 137.78 | 137.78 |
| mo008 | h | Oficial de 1ª canalizador. (mão de obra) | 1.077 | 136.52 | 147.03 |
| mo107 | h | Ajudante de canalizador. (mão de obra) | 1.077 | 99.12 | 106.75 |
| % | % | Custos directos complementares | 2 % | 32317.74 | 646.35 |
|  |  | Custos directos |  |  | 32964.09 |
