# Boca de carga para depósito de combustível líquido

- Propriedade do ficheiro: CYPE INGENIEROS, S.A.
- Formato: FIEBDC-3/2002
- Âmbito geográfico: Moçambique
- Moeda: MZN
- Custos indirectos: 3.00 %
- IVA: 17.00 %

## I Instalações

### IC Aquecimento, arrefecimento, climatização e A.Q.S.

#### ICD Combustível líquido

**ICD105** Ud Boca de carga para depósito de combustível líquido.
Boca de carga para depósito de combustível líquido, de latão, de 4", colocada através de união roscada e alojada em armário de poliéster. Totalmente montada, ligada e testada.
Inclui: Marcação. Colocação do armário. Montagem, colocação e fixação da boca de carga. Ligação.
Critério de medição de projecto: Número de unidades previstas, segundo documentação gráfica de Projecto.
Critério de medição de obra: Medir-se-á o número de unidades realmente executadas segundo especificações de Projecto.

| Código | Un | Descrição | Rendimento | Preço | Importância |
|---|---|---|---|---|---|
| mt38dep003d | Ud | Boca de carga, de latão, de 4", para enroscar. (material) | 1.000 | 13242.74 | 13242.74 |
| mt43www070 | Ud | Armário de poliéster de 480x350x220 mm, com porta, fechadura de triângulo e lingueta para cadeado. (material) | 1.000 | 6271.24 | 6271.24 |
| mo004 | h | Oficial de 1ª instalador de aquecimento. (mão de obra) | 0.244 | 136.52 | 33.31 |
| mo103 | h | Ajudante de instalador de aquecimento. (mão de obra) | 0.244 | 99.12 | 24.19 |
| % | % | Custos directos complementares | 2 % | 19571.48 | 391.43 |
|  |  | Custos directos |  |  | 19962.91 |
