# Depósito de combustível líquido, de superfície, de polietileno de alta densidade (PEAD/HDPE)

- Propriedade do ficheiro: CYPE INGENIEROS, S.A.
- Formato: FIEBDC-3/2002
- Âmbito geográfico: Moçambique
- Moeda: MZN
- Custos indirectos: 3.00 %
- IVA: 17.00 %

## I Instalações

### IC Aquecimento, arrefecimento, climatização e A.Q.S.

#### ICD Combustível líquido

**ICD120** Ud Depósito de combustível líquido, de superfície, de polietileno de alta densidade (PEAD/HDPE).
Depósito homologado de gasóleo, de superfície, colocado no interior do edifício, de polietileno de alta densidade (PEAD/HDPE), de parede dupla, com uma capacidade de 2000 litros. Incluindo, indicador de nível, acessórios de ligação e elementos de protecção segundo norma. Totalmente montado, ligado e testado.
Inclui: Colocação do depósito. Montagem de acessórios.
Critério de medição de projecto: Número de unidades previstas, segundo documentação gráfica de Projecto.
Critério de medição de obra: Medir-se-á o número de unidades realmente executadas segundo especificações de Projecto.

| Código | Un | Descrição | Rendimento | Preço | Importância |
|---|---|---|---|---|---|
| mt38dep120d | Ud | Depósito de combustível líquido, de superfície, de polietileno de alta densidade (PEAD/HDPE) com reforços de aço, de parede dupla, de 2200x770x1700 mm, com uma capacidade de 2000 litros e quatro bocas de entrada/saída, segundo EN 13341. (material) | 1.000 | 109566.03 | 109566.03 |
| mt38dep112d | Ud | Indicador de nível para depósito de combustível líquido de polietileno, de parede dupla, com uma capacidade de 2000 litros. (material) | 1.000 | 1545.66 | 1545.66 |
| mt38dep114a | Ud | Acessórios de carga, aspiração e ventilação para depósito de combustível líquido de polietileno de alta densidade (PEAD/HDPE). (material) | 1.000 | 2484.86 | 2484.86 |
| mo004 | h | Oficial de 1ª instalador de aquecimento. (mão de obra) | 0.978 | 136.52 | 133.52 |
| mo103 | h | Ajudante de instalador de aquecimento. (mão de obra) | 0.978 | 99.12 | 96.94 |
| % | % | Custos directos complementares | 2 % | 113827.01 | 2276.54 |
|  |  | Custos directos |  |  | 116103.55 |
