# Tubagem de distribuição de água para sistema de aquecimento e arrefecimento por tecto radiante

- Propriedade do ficheiro: CYPE INGENIEROS, S.A.
- Formato: FIEBDC-3/2002
- Âmbito geográfico: Moçambique
- Moeda: MZN
- Custos indirectos: 3.00 %
- IVA: 17.00 %

## I Instalações

### IC Aquecimento, arrefecimento, climatização e A.Q.S.

#### ICE Emissores a água para aquecimento e arrefecimento

**ICE023** m Tubagem de distribuição de água para sistema de aquecimento e arrefecimento por tecto radiante.
Tubagem de distribuição para sistema de aquecimento e arrefecimento por tecto radiante, formada por tubo de polietileno reticulado (PE-Xa) com barreira de oxigénio, de 9,9 mm de diâmetro exterior e 1,1 mm de espessura, segundo NP EN ISO 15875-2. Totalmente montada, ligada e testada.
Inclui: Marcação do traçado da tubagem, acessórios e peças especiais. Colocação e fixação da tubagem, acessórios e peças especiais.
Critério de medição de projecto: Comprimento medido segundo documentação gráfica de Projecto.
Critério de medição de obra: Medir-se-á o comprimento realmente executado segundo especificações de Projecto.

| Código | Un | Descrição | Rendimento | Preço | Importância |
|---|---|---|---|---|---|
| mt37tpu017e | m | Tubo de polietileno reticulado (PE-Xa) com barreira de oxigénio, de 9,9 mm de diâmetro exterior e 1,1 mm de espessura, segundo NP EN ISO 15875-2. (material) | 1.000 | 232.53 | 232.53 |
| mo004 | h | Oficial de 1ª instalador de aquecimento. (mão de obra) | 0.121 | 136.52 | 16.52 |
| mo103 | h | Ajudante de instalador de aquecimento. (mão de obra) | 0.121 | 99.12 | 11.99 |
| % | % | Custos directos complementares | 2 % | 261.04 | 5.22 |
|  |  | Custos directos |  |  | 266.26 |
