# Sistema de aquecimento por piso radiante para indústria e sector terciário, com camada de argamassa

- Propriedade do ficheiro: CYPE INGENIEROS, S.A.
- Formato: FIEBDC-3/2002
- Âmbito geográfico: Moçambique
- Moeda: MZN
- Custos indirectos: 3.00 %
- IVA: 17.00 %

## I Instalações

### IC Aquecimento, arrefecimento, climatização e A.Q.S.

#### ICE Emissores a água para aquecimento e arrefecimento

**ICE140** m² Sistema de aquecimento por piso radiante para indústria e sector terciário, com camada de argamassa.
Sistema de aquecimento por piso radiante painel de pitons, composto por painel de pitons de poliestireno expandido modificado (NEO-EPS) e recobrimento termomoldado de polietileno (PE), com melhoria do isolamento sonoro a sons de condução aérea e de percussão, de 1450x850 mm e 40 mm de espessura, banda de espuma de polietileno (PE), de 200x10 mm, tubo de polietileno reticulado (PE-Xa) com barreira de oxigénio e camada de protecção de polietileno (PE) modificado, de 16 mm de diâmetro exterior e 2 mm de espessura e argamassa autonivelante, CA - C20 - F4 segundo EN 13813, de 40 mm de espessura. Totalmente montado, ligado e testado.
Inclui: Preparação e limpeza da superfície de apoio. Marcação da instalação. Fixação do rodapé perimetral. Colocação dos painéis. Marcação do traçado da tubagem. Colocação e fixação das tubagens. Derramamento e espalhamento da camada de argamassa autonivelante.
Critério de medição de projecto: Superfície útil, medida segundo documentação gráfica de Projecto.
Critério de medição de obra: Medir-se-á a superfície realmente executada segundo especificações de Projecto.

| Código | Un | Descrição | Rendimento | Preço | Importância |
|---|---|---|---|---|---|
| mt17epu019a | m | Banda de espuma de polietileno (PE), de 200x10 mm. (material) | 0.600 | 323.32 | 193.99 |
| mt17epu005d | m² | Painel de pitons de poliestireno expandido modificado (NEO-EPS) e recobrimento termomoldado de polietileno (PE), com melhoria do isolamento sonoro a sons de condução aérea e de percussão, de 1450x850 mm e 40 mm de espessura, com propagação retardada da chama Euroclasse E, espaçamento do tubo múltiplo de 5 cm, válido para tubo de 16 mm de diâmetro, com união entre painéis através de sobreposição para evitar pontes térmicas e infiltrações de argamassa. (material) | 1.000 | 5115.77 | 5115.77 |
| mt37tpu012a | m | Tubo de polietileno reticulado (PE-Xa) com barreira de oxigénio e camada de protecção de polietileno (PE) modificado, de 16 mm de diâmetro exterior e 2 mm de espessura, segundo NP EN ISO 15875-2. (material) | 5.000 | 281.64 | 1408.20 |
| mt09mal020a | m³ | Argamassa autonivelante, CA - C20 - F4 segundo EN 13813, à base de sulfato de cálcio, para espessuras de 2,5 a 7,0 cm, usada em nivelação de pavimentos. (material) | 0.040 | 11841.82 | 473.67 |
| mt08aaa010a | m³ | Água. (material) | 0.004 | 68.32 | 0.27 |
| mq06pym020 | h | Misturadora-bombeadora para argamassas autonivelantes. (equipamento) | 0.058 | 386.86 | 22.44 |
| mo004 | h | Oficial de 1ª instalador de aquecimento. (mão de obra) | 0.813 | 136.52 | 110.99 |
| mo103 | h | Ajudante de instalador de aquecimento. (mão de obra) | 0.813 | 99.12 | 80.58 |
| mo031 | h | Oficial de 1ª aplicador de argamassa autonivelante. (mão de obra) | 0.061 | 132.85 | 8.10 |
| mo069 | h | Ajudante de aplicador de argamassa autonivelante. (mão de obra) | 0.061 | 99.31 | 6.06 |
| % | % | Custos directos complementares | 2 % | 7420.07 | 148.40 |
|  |  | Custos directos |  |  | 7568.47 |
