# Grupo de impulsão para colector

- Propriedade do ficheiro: CYPE INGENIEROS, S.A.
- Formato: FIEBDC-3/2002
- Âmbito geográfico: Moçambique
- Moeda: MZN
- Custos indirectos: 3.00 %
- IVA: 17.00 %

## I Instalações

### IC Aquecimento, arrefecimento, climatização e A.Q.S.

#### ICE Emissores a água para aquecimento e arrefecimento

**ICE160** Ud Grupo de impulsão para colector.
Grupo de impulsão, instalação vertical em colector, válido para instalação de piso radiante até 10 kW, formado por circulador Wilo Yonos RS 15/6, válvula termostática e válvula antirretorno. Totalmente montado, ligado e testado.
Inclui: Colocação e fixação do grupo de impulsão ao colector. Ligação eléctrica da bomba de circulação.
Critério de medição de projecto: Número de unidades previstas, segundo documentação gráfica de Projecto.
Critério de medição de obra: Medir-se-á o número de unidades realmente executadas segundo especificações de Projecto.

| Código | Un | Descrição | Rendimento | Preço | Importância |
|---|---|---|---|---|---|
| mt38gpu021e | Ud | Grupo de impulsão, instalação vertical em colector, válido para instalação de piso radiante até 10 kW, formado por circulador Wilo Yonos RS 15/6, válvula termostática e válvula antirretorno. (material) | 1.000 | 106135.09 | 106135.09 |
| mo004 | h | Oficial de 1ª instalador de aquecimento. (mão de obra) | 0.243 | 136.52 | 33.17 |
| mo103 | h | Ajudante de instalador de aquecimento. (mão de obra) | 0.243 | 99.12 | 24.09 |
| % | % | Custos directos complementares | 2 % | 106192.35 | 2123.85 |
|  |  | Custos directos |  |  | 108316.20 |
