# Fan-coil de tecto, sistema de dois tubos, com descarga directa

- Propriedade do ficheiro: CYPE INGENIEROS, S.A.
- Formato: FIEBDC-3/2002
- Âmbito geográfico: Moçambique
- Moeda: MZN
- Custos indirectos: 3.00 %
- IVA: 17.00 %

## I Instalações

### IC Aquecimento, arrefecimento, climatização e A.Q.S.

#### ICF Unidades não autónomas de climatização

**ICF030** Ud Fan-coil de tecto, sistema de dois tubos, com descarga directa.
Fan-coil horizontal com envolvente, sistema de dois tubos, potência frigorífica total nominal de 1,65 kW (temperatura húmida de entrada do ar: 19°C; temperatura de entrada da água: 7°C, salto térmico: 5°C), potência calorífica nominal de 1,6 kW (temperatura de entrada do ar: 20°C; temperatura de entrada da água: 50°C), de 3 velocidades, caudal de água nominal de 0,358 m³/h, caudal de ar nominal de 220 m³/h, pressão de ar nominal de 27 Pa e potência sonora nominal de 46 dBA, com válvula de três vias com bypass (4 vias), com accionador. Totalmente montado, ligado e colocado em funcionamento pela empresa instaladora para a verificação do seu correcto funcionamento.
Inclui: Implantação da unidade. Colocação e fixação da unidade. Ligação com as redes de abastecimento de água, eléctrica e de recolha de condensados. Colocação em funcionamento.
Critério de medição de projecto: Número de unidades previstas, segundo documentação gráfica de Projecto.
Critério de medição de obra: Medir-se-á o número de unidades realmente executadas segundo especificações de Projecto.

| Código | Un | Descrição | Rendimento | Preço | Importância |
|---|---|---|---|---|---|
| mt42ftc500bab | Ud | Fan-coil horizontal com envolvente, sistema de dois tubos, potência frigorífica total nominal de 1,65 kW (temperatura húmida de entrada do ar: 19°C; temperatura de entrada da água: 7°C, salto térmico: 5°C), potência calorífica nominal de 1,6 kW (temperatura de entrada do ar: 20°C; temperatura de entrada da água: 50°C), de 3 velocidades, caudal de água nominal de 0,358 m³/h, caudal de ar nominal de 220 m³/h, pressão de ar nominal de 27 Pa e potência sonora nominal de 46 dBA. (material) | 1.000 | 41719.19 | 41719.19 |
| mt42vsi010dg | Ud | Válvula de três vias com bypass (4 vias), com accionador; inclusive ligações e montagem. (material) | 1.000 | 9501.90 | 9501.90 |
| mt37sve010b | Ud | Válvula de esfera de latão niquelado para enroscar de 1/2". (material) | 2.000 | 470.06 | 940.12 |
| mo005 | h | Oficial de 1ª instalador de ar condicionado. (mão de obra) | 4.122 | 136.52 | 562.74 |
| mo104 | h | Ajudante de instalador de ar condicionado. (mão de obra) | 4.122 | 99.12 | 408.57 |
| % | % | Custos directos complementares | 2 % | 53132.52 | 1062.65 |
|  |  | Custos directos |  |  | 54195.17 |
