# Desumidificador de condensação

- Propriedade do ficheiro: CYPE INGENIEROS, S.A.
- Formato: FIEBDC-3/2002
- Âmbito geográfico: Moçambique
- Moeda: MZN
- Custos indirectos: 3.00 %
- IVA: 17.00 %

## I Instalações

### IC Aquecimento, arrefecimento, climatização e A.Q.S.

#### ICF Unidades não autónomas de climatização

**ICF100** Ud Desumidificador de condensação.
Desumidificador para colocação saliente em parede, caudal de ar nominal 600 m³/h, dimensões 800x650x230 mm, composto por unidade frigorífica completa, bateria de pré-tratamento, bateria de pós-tratamento, envolvente de MDF acabamento lacado branco e grelha de alumínio anodizado. Totalmente montado, ligado e colocado em funcionamento pela empresa instaladora para a verificação do seu correcto funcionamento.
Inclui: Implantação da unidade. Colocação e fixação da unidade. Ligação com as redes de abastecimento de água, eléctrica e de recolha de condensados. Colocação em funcionamento.
Critério de medição de projecto: Número de unidades previstas, segundo documentação gráfica de Projecto.
Critério de medição de obra: Medir-se-á o número de unidades realmente executadas segundo especificações de Projecto.

| Código | Un | Descrição | Rendimento | Preço | Importância |
|---|---|---|---|---|---|
| mt38rdz900d | Ud | Desumidificador para colocação saliente em parede, caudal de ar nominal 600 m³/h, dimensões 800x650x230 mm, composto por unidade frigorífica completa, bateria de pré-tratamento, bateria de pós-tratamento, envolvente de MDF acabamento lacado branco e grelha de alumínio anodizado. (material) | 1.000 | 172101.46 | 172101.46 |
| mo005 | h | Oficial de 1ª instalador de ar condicionado. (mão de obra) | 3.641 | 144.14 | 524.81 |
| mo104 | h | Ajudante de instalador de ar condicionado. (mão de obra) | 3.641 | 104.64 | 380.99 |
| % | % | Custos directos complementares | 2 % | 173007.26 | 3460.15 |
|  |  | Custos directos |  |  | 176467.41 |
