# Aero-acondicionador

- Propriedade do ficheiro: CYPE INGENIEROS, S.A.
- Formato: FIEBDC-3/2002
- Âmbito geográfico: Moçambique
- Moeda: MZN
- Custos indirectos: 3.00 %
- IVA: 17.00 %

## I Instalações

### IC Aquecimento, arrefecimento, climatização e A.Q.S.

#### ICF Unidades não autónomas de climatização

**ICF120** Ud Aero-acondicionador.
Aero-acondicionador circular, para projecção vertical do ar, tamanho, 680 mm de diâmetro e 430 mm de altura, caudal de ar 2000 m³/h - 1400 m³/h, nível sonoro a 5 m 48 dBA - 46 dBA, potência calorífica 17,6 kW - 15,1 kW (temperatura de entrada do ar: 15°C, temperatura de entrada da água: 85°C, salto térmico da água: 10°C), potência frigorífica 3,1 kW - 2,7 kW (temperatura de entrada do ar: 28°C, temperatura de entrada da água: 11°C, salto térmico da água: 4°C, humidade relativa: 55%), com difusor radial de 460 mm de diâmetro e 380 mm de altura, constituído por várias aletas reguláveis individualmente, bateria de água formada por tubo de cobre e asas de alumínio, pressão máxima de trabalho 10 bar, carcaça de chapa de aço, autoportante, desmontável, protegida contra a oxidação, ventilador de alumínio equilibrado estática e dinamicamente com motor para alimentação trifásica a 400 V, 6/8 polos (900/700 r.p.m.), dupla bobina, de tipo auto-ventilado, selector de velocidade. Totalmente montado, ligado e colocado em funcionamento pela empresa instaladora para a verificação do seu correcto funcionamento.
Inclui: Implantação da unidade. Colocação e fixação da unidade. Ligação com as redes de abastecimento de água, eléctrica e de recolha de condensados. Colocação em funcionamento.
Critério de medição de projecto: Número de unidades previstas, segundo documentação gráfica de Projecto.
Critério de medição de obra: Medir-se-á o número de unidades realmente executadas segundo especificações de Projecto.

| Código | Un | Descrição | Rendimento | Preço | Importância |
|---|---|---|---|---|---|
| mt42sab040a | Ud | Aero-acondicionador circular, para projecção vertical do ar, tamanho, 680 mm de diâmetro e 430 mm de altura, caudal de ar 2000 m³/h - 1400 m³/h, nível sonoro a 5 m 48 dBA - 46 dBA, potência calorífica 17,6 kW - 15,1 kW (temperatura de entrada do ar: 15°C, temperatura de entrada da água: 85°C, salto térmico da água: 10°C), potência frigorífica 3,1 kW - 2,7 kW (temperatura de entrada do ar: 28°C, temperatura de entrada da água: 11°C, salto térmico da água: 4°C, humidade relativa: 55%), com difusor radial de 460 mm de diâmetro e 380 mm de altura, constituído por várias aletas reguláveis individualmente, bateria de água formada por tubo de cobre e asas de alumínio, pressão máxima de trabalho 10 bar, carcaça de chapa de aço, autoportante, desmontável, protegida contra a oxidação, ventilador de alumínio equilibrado estática e dinamicamente com motor para alimentação trifásica a 400 V, 6/8 polos (900/700 r.p.m.), dupla bobina, de tipo auto-ventilado. (material) | 1.000 | 98479.97 | 98479.97 |
| mt42sab041a | Ud | Selector de velocidade para motor de dupla bobinagem. (material) | 1.000 | 5188.03 | 5188.03 |
| mo005 | h | Oficial de 1ª instalador de ar condicionado. (mão de obra) | 3.641 | 136.52 | 497.07 |
| mo104 | h | Ajudante de instalador de ar condicionado. (mão de obra) | 3.641 | 99.12 | 360.90 |
| % | % | Custos directos complementares | 2 % | 104525.97 | 2090.52 |
|  |  | Custos directos |  |  | 106616.49 |
