# Caldeira a gás, doméstica, de condensação, de pé, para aquecimento

- Propriedade do ficheiro: CYPE INGENIEROS, S.A.
- Formato: FIEBDC-3/2002
- Âmbito geográfico: Moçambique
- Moeda: MZN
- Custos indirectos: 3.00 %
- IVA: 17.00 %

## I Instalações

### IC Aquecimento, arrefecimento, climatização e A.Q.S.

#### ICG Caldeiras a gás

**ICG225** Ud Caldeira a gás, doméstica, de condensação, de pé, para aquecimento.
Caldeira de pé, de condensação com recuperador de aço inoxidável, com corpo de fundição de alumínio/silício e queimador pressurizado modulante a gás, eficiência energética classe A, potência de aquecimento de 4,5 a 22 kW, dimensões 820x600x625 mm, quadro de regulação e cronotermostato modulante com sonda de temperatura exterior, caudal mássico de gás queimado 9,6 kg/s a carga total e 1,9 kg/s a carga parcial, com conteúdo de CO2 9,1% a carga total e 9,3% a carga parcial, pressão de impulsão disponível 80 Pa, temperatura de impulsão até 100°C, conteúdo de água 18,8 l, kit de transformação a propano, kit de ligação de caldeira a gás a colector ou grupo de bombagem, kit de segurança para caldeira a gás, kit de ligação de caldeira a gás a vaso de expansão, sem incluir a conduta para evacuação dos produtos da combustão. Totalmente montada, ligada e testada.
Inclui: Marcação. Disposição dos elementos. Montagem da caldeira e dos seus acessórios. Ligação com as redes de abastecimento de água, de gás, de saneamento e eléctrica, e com a conduta de evacuação dos produtos de combustão. Colocação em funcionamento.
Critério de medição de projecto: Número de unidades previstas, segundo documentação gráfica de Projecto.
Critério de medição de obra: Medir-se-á o número de unidades realmente executadas segundo especificações de Projecto.

| Código | Un | Descrição | Rendimento | Preço | Importância |
|---|---|---|---|---|---|
| mt38cpj120a | Ud | Caldeira de pé, de condensação com recuperador de aço inoxidável, com corpo de fundição de alumínio/silício e queimador pressurizado modulante a gás, eficiência energética classe A, potência de aquecimento de 4,5 a 22 kW, dimensões 820x600x625 mm, quadro de regulação e cronotermostato modulante com sonda de temperatura exterior, caudal mássico de gás queimado 9,6 kg/s a carga total e 1,9 kg/s a carga parcial, com conteúdo de CO2 9,1% a carga total e 9,3% a carga parcial, pressão de impulsão disponível 80 Pa, temperatura de impulsão até 100°C, conteúdo de água 18,8 l. (material) | 1.000 | 400219.63 | 400219.63 |
| mt38cpj500a | Ud | Kit de transformação a propano, para caldeira. (material) | 1.000 | 10190.78 | 10190.78 |
| mt38cqj521a | Ud | Kit de segurança para caldeira a gás, composto por manómetro, válvula de segurança e purgador de ar. (material) | 1.000 | 16583.18 | 16583.18 |
| mt38cqj531a | Ud | Kit de ligação de caldeira a gás a vaso de expansão, com válvula de enchimento e vazamento. (material) | 1.000 | 10561.35 | 10561.35 |
| mt38www010 | Ud | Material auxiliar para instalações de aquecimento. (material) | 1.000 | 159.63 | 159.63 |
| mo004 | h | Oficial de 1ª instalador de aquecimento. (mão de obra) | 2.296 | 136.52 | 313.45 |
| mo103 | h | Ajudante de instalador de aquecimento. (mão de obra) | 2.296 | 99.12 | 227.58 |
| % | % | Custos directos complementares | 2 % | 438255.60 | 8765.11 |
|  |  | Custos directos |  |  | 447020.71 |
