# Bateria eléctrica

- Propriedade do ficheiro: CYPE INGENIEROS, S.A.
- Formato: FIEBDC-3/2002
- Âmbito geográfico: Moçambique
- Moeda: MZN
- Custos indirectos: 3.00 %
- IVA: 17.00 %

## I Instalações

### IC Aquecimento, arrefecimento, climatização e A.Q.S.

#### ICM Emissores de calor eléctricos

**ICM030** Ud Bateria eléctrica.
Bateria de aquecimento eléctrica de 125 mm de diâmetro, potência calorífica de 1 kW, para alimentação monofásica a 230 V e 50 Hz de frequência, formada por corpo de chapa de aço galvanizado com pescoço de ligação à conduta com junta perimetral, resistência blindada de aço inoxidável, caixa de bornes grau de protecção IP40, interruptor térmico com rearme automático e interruptor térmico com rearme manual.
Inclui: Marcação. Montagem sobre a conduta. Ligação e verificação do seu correcto funcionamento.
Critério de medição de projecto: Número de unidades previstas, segundo documentação gráfica de Projecto.
Critério de medição de obra: Medir-se-á o número de unidades realmente executadas segundo especificações de Projecto.

| Código | Un | Descrição | Rendimento | Preço | Importância |
|---|---|---|---|---|---|
| mt42ald420abb | Ud | Bateria de aquecimento eléctrica de 125 mm de diâmetro, potência calorífica de 1 kW, para alimentação monofásica a 230 V e 50 Hz de frequência, formada por corpo de chapa de aço galvanizado com pescoço de ligação à conduta com junta perimetral, resistência blindada de aço inoxidável, caixa de bornes grau de protecção IP40, interruptor térmico com rearme automático e interruptor térmico com rearme manual. (material) | 1.000 | 27927.01 | 27927.01 |
| mo004 | h | Oficial de 1ª instalador de aquecimento. (mão de obra) | 0.179 | 136.52 | 24.44 |
| mo103 | h | Ajudante de instalador de aquecimento. (mão de obra) | 0.179 | 99.12 | 17.74 |
| % | % | Custos directos complementares | 2 % | 27969.19 | 559.38 |
|  |  | Custos directos |  |  | 28528.57 |
