# Equipamento de ar condicionado com unidades interiores de solo, sistema ar-ar multi-split

- Propriedade do ficheiro: CYPE INGENIEROS, S.A.
- Formato: FIEBDC-3/2002
- Âmbito geográfico: Moçambique
- Moeda: MZN
- Custos indirectos: 3.00 %
- IVA: 17.00 %

## I Instalações

### IC Aquecimento, arrefecimento, climatização e A.Q.S.

#### ICN Unidades autónomas de climatização

**ICN023** Ud Equipamento de ar condicionado com unidades interiores de solo, sistema ar-ar multi-split.
Equipamento de ar condicionado, sistema ar-ar split 2x1, para gás R-32, bomba de calor, alimentação monofásica (230V/50Hz), potência frigorífica nominal 9,5 kW (temperatura de bolbo seco de ar interior 27°C, temperatura de bolbo húmido de ar interior 19°C, temperatura de bolbo seco do ar exterior 35°C, temperatura de bolbo húmido do ar exterior 24°C), potência frigorífica mínima/máxima: 3/11,2 kW, consumo eléctrico nominal em arrefecimento 3,06 kW, SEER 5,16 (classe energética A), potência calorífica nominal 11,2 kW (temperatura de bolbo seco de ar interior 20°C, temperatura de bolbo seco do ar exterior 7°C, temperatura de bolbo húmido do ar exterior 6°C), potência calorífica mínima/máxima: 3/13 kW, consumo eléctrico nominal em aquecimento 3,19 kW, SCOP 3,92 (classe energética A), formado por duas unidades interiores de solo de tipo vertical, caudal de ar a velocidade alta/baixa: 820/600 m³/h, pressão sonora a velocidade alta/média/baixa: 46/42/38 dBA, potência sonora a velocidade alta/média/baixa: 60/56/52 dBA, dimensões 1750x600x210 mm, peso 44 kg, uma unidade exterior, com compressor tipo Twin Rotary, com tecnologia Inverter, caudal de ar 4080 m³/h, pressão sonora em arrefecimento 54 dBA, pressão sonora em aquecimento 57 dBA, dimensões 890x900x320 mm, peso 68 kg, diâmetro de ligação da tubagem de gás 5/8", diâmetro de ligação da tubagem do líquido 3/8", comprimento máximo de tubagem 50 m, diferença máxima de altura entre a unidade exterior e a unidade interior 30 m e um kit repartidor. Inclusive elementos anti-vibratórios e suportes de parede para apoio da unidade exterior.
Critérios considerados na determinação do preço da unidade de obra: O preço não inclui a canalização nem a cablagem eléctrica de alimentação.
Inclui: Implantação das unidades. Colocação e fixação da unidade interior. Colocação e fixação da unidade exterior. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42tsb385ba | Ud | Equipamento de ar condicionado, sistema ar-ar split 2x1, para gás R-32, bomba de calor, alimentação monofásica (230V/50Hz), potência frigorífica nominal 9,5 kW (temperatura de bolbo seco de ar interior 27°C, temperatura de bolbo húmido de ar interior 19°C, temperatura de bolbo seco do ar exterior 35°C, temperatura de bolbo húmido do ar exterior 24°C), potência frigorífica mínima/máxima: 3/11,2 kW, consumo eléctrico nominal em arrefecimento 3,06 kW, SEER 5,16 (classe energética A), potência calorífica nominal 11,2 kW (temperatura de bolbo seco de ar interior 20°C, temperatura de bolbo seco do ar exterior 7°C, temperatura de bolbo húmido do ar exterior 6°C), potência calorífica mínima/máxima: 3/13 kW, consumo eléctrico nominal em aquecimento 3,19 kW, SCOP 3,92 (classe energética A), formado por duas unidades interiores de solo de tipo vertical, caudal de ar a velocidade alta/baixa: 820/600 m³/h, pressão sonora a velocidade alta/média/baixa: 46/42/38 dBA, potência sonora a velocidade alta/média/baixa: 60/56/52 dBA, dimensões 1750x600x210 mm, peso 44 kg, uma unidade exterior, com compressor tipo Twin Rotary, com tecnologia Inverter, caudal de ar 4080 m³/h, pressão sonora em arrefecimento 54 dBA, pressão sonora em aquecimento 57 dBA, dimensões 890x900x320 mm, peso 68 kg, diâmetro de ligação da tubagem de gás 5/8", diâmetro de ligação da tubagem do líquido 3/8", comprimento máximo de tubagem 50 m, diferença máxima de altura entre a unidade exterior e a unidade interior 30 m e um kit repartidor. (material) | 1.000 | 579646.19 | 579646.19 |
| mt42www085 | Ud | Kit de suportes de parede, formado por conjunto de esquadras de 50x45 cm e quatro amortecedores de borracha, com as correspondentes buchas, parafusos, porcas e anilhas. (material) | 1.000 | 1795.85 | 1795.85 |
| mt42tsb900 | m | Cabo bipolar, de 0,5 mm² de secção (material) | 3.000 | 76.02 | 228.06 |
| mt35tpt010ke | m | Tubo rígido de PVC VD-F de 16 mm de diâmetro exterior e 1,3 mm de espessura. Resistência à compressão 1250 N, resistência ao impacto 6 joules, temperatura de trabalho -25°C até 90°C, classificação 4442, segundo NP EN 61386-1 e NP EN 61386-21, com o preço incrementado em 20% relativamente a acessórios e peças especiais. (material) | 3.000 | 168.75 | 506.25 |
| mo005 | h | Oficial de 1ª instalador de ar condicionado. (mão de obra) | 3.588 | 136.52 | 489.83 |
| mo104 | h | Ajudante de instalador de ar condicionado. (mão de obra) | 3.588 | 99.12 | 355.64 |
| % | % | Custos directos complementares | 2 % | 583021.82 | 11660.44 |
|  |  | Custos directos |  |  | 594682.26 |
