# Chaminé individual de parede simples de aço vitrificado

- Propriedade do ficheiro: CYPE INGENIEROS, S.A.
- Formato: FIEBDC-3/2002
- Âmbito geográfico: Moçambique
- Moeda: MZN
- Custos indirectos: 3.00 %
- IVA: 17.00 %

## I Instalações

### IC Aquecimento, arrefecimento, climatização e A.Q.S.

#### ICO Sistemas de evacuação dos produtos da combustão

**ICO102** m Chaminé individual de parede simples de aço vitrificado.
Chaminé modular metálica, formada por tubo de parede simples de chapa de aço com revestimento de esmalte negro vitrificado, de 80 mm de diâmetro interior e 0,8 mm de espessura, para união macho-fêmea com junta de estanquidade de silicone, pressão de trabalho até 200 Pa, para evacuação dos produtos da combustão da salamandra ou recuperador tipo cassete, a pellets. Inclusive acessórios, peças especiais, módulos finais e material auxiliar para montagem e fixação.
Inclui: Marcação. Colocação de tubos, acessórios, peças especiais e módulos finais. Fixação do material auxiliar para montagem e fixação à obra. Montagem. Ligação e verificação do seu correcto funcionamento.
Critério de medição de projecto: Comprimento medido desde o arranque da chaminé até a parte superior do módulo final, segundo documentação gráfica de Projecto.
Critério de medição de obra: Medir-se-á, desde o arranque da chaminé até a parte superior do módulo final, o comprimento realmente executado segundo especificações de Projecto.

| Código | Un | Descrição | Rendimento | Preço | Importância |
|---|---|---|---|---|---|
| mt20din151a | Ud | Material auxiliar para montagem e fixação dos tubos de parede simples de chapa de aço, de 80 mm de diâmetro interior. (material) | 1.000 | 185.15 | 185.15 |
| mt20din150ap | m | Tubo de parede simples de chapa de aço com revestimento de esmalte negro vitrificado, de 80 mm de diâmetro interior e 0,8 mm de espessura, para união macho-fêmea com junta de estanquidade de silicone, pressão de trabalho até 200 Pa, segundo NP EN 1856-2, com o preço incrementado em 75% relativamente a acessórios, peças especiais e módulos finais. (material) | 1.000 | 5400.15 | 5400.15 |
| mo004 | h | Oficial de 1ª instalador de aquecimento. (mão de obra) | 0.325 | 136.52 | 44.37 |
| mo103 | h | Ajudante de instalador de aquecimento. (mão de obra) | 0.325 | 99.12 | 32.21 |
| % | % | Custos directos complementares | 2 % | 5661.88 | 113.24 |
|  |  | Custos directos |  |  | 5775.12 |
