# Vaso de expansão para circuito de aquecimento

- Propriedade do ficheiro: CYPE INGENIEROS, S.A.
- Formato: FIEBDC-3/2002
- Âmbito geográfico: Moçambique
- Moeda: MZN
- Custos indirectos: 3.00 %
- IVA: 17.00 %

## I Instalações

### IC Aquecimento, arrefecimento, climatização e A.Q.S.

#### ICS Sistemas de condução de água

**ICS040** Ud Vaso de expansão para circuito de aquecimento.
Vaso de expansão, capacidade 24 l, de 425 mm de altura e 320 mm de diâmetro, com rosca de 3/4" de diâmetro e 10 bar de pressão. Inclusive manómetro e elementos de montagem e ligação necessários para o seu correcto funcionamento.
Inclui: Marcação. Colocação. Ligação à rede de distribuição. Verificação do seu correcto funcionamento.
Critério de medição de projecto: Número de unidades previstas, segundo documentação gráfica de Projecto.
Critério de medição de obra: Medir-se-á o número de unidades realmente executadas segundo especificações de Projecto.

| Código | Un | Descrição | Rendimento | Preço | Importância |
|---|---|---|---|---|---|
| mt38vex010f | Ud | Vaso de expansão, capacidade 24 l, de 425 mm de altura e 320 mm de diâmetro, com rosca de 3/4" de diâmetro e 10 bar de pressão. (material) | 1.000 | 2672.88 | 2672.88 |
| mt38vex015 | Ud | Ligação para vasos de expansão, formada por suportes e tubos de ligação. (material) | 1.000 | 5867.41 | 5867.41 |
| mt42www040 | Ud | Manómetro com banho de glicerina e diâmetro de esfera de 100 mm, com tomada vertical, para montagem roscado de 1/2", escala de pressão de 0 a 5 bar. (material) | 1.000 | 4113.37 | 4113.37 |
| mo004 | h | Oficial de 1ª instalador de aquecimento. (mão de obra) | 0.964 | 136.52 | 131.61 |
| mo103 | h | Ajudante de instalador de aquecimento. (mão de obra) | 0.964 | 99.12 | 95.55 |
| % | % | Custos directos complementares | 2 % | 12880.82 | 257.62 |
|  |  | Custos directos |  |  | 13138.44 |
