# Vaso de expansão para circuito de A.Q.S

- Propriedade do ficheiro: CYPE INGENIEROS, S.A.
- Formato: FIEBDC-3/2002
- Âmbito geográfico: Moçambique
- Moeda: MZN
- Custos indirectos: 3.00 %
- IVA: 17.00 %

## I Instalações

### IC Aquecimento, arrefecimento, climatização e A.Q.S.

#### ICS Sistemas de condução de água

**ICS045** Ud Vaso de expansão para circuito de A.Q.S.
Vaso de expansão para A.Q.S. de aço vitrificado, capacidade 200 l, pressão máxima 10 bar. Inclusive manómetro e elementos de montagem e ligação necessários para o seu correcto funcionamento.
Inclui: Marcação. Colocação. Ligação à rede de distribuição. Verificação do seu correcto funcionamento.
Critério de medição de projecto: Número de unidades previstas, segundo documentação gráfica de Projecto.
Critério de medição de obra: Medir-se-á o número de unidades realmente executadas segundo especificações de Projecto.

| Código | Un | Descrição | Rendimento | Preço | Importância |
|---|---|---|---|---|---|
| mt38vex020j | Ud | Vaso de expansão para A.Q.S. de aço vitrificado, capacidade 200 l, pressão máxima 10 bar. (material) | 1.000 | 33814.86 | 33814.86 |
| mt42www040 | Ud | Manómetro com banho de glicerina e diâmetro de esfera de 100 mm, com tomada vertical, para montagem roscado de 1/2", escala de pressão de 0 a 5 bar. (material) | 1.000 | 4113.37 | 4113.37 |
| mo004 | h | Oficial de 1ª instalador de aquecimento. (mão de obra) | 1.386 | 136.52 | 189.22 |
| mo103 | h | Ajudante de instalador de aquecimento. (mão de obra) | 1.386 | 99.12 | 137.38 |
| % | % | Custos directos complementares | 2 % | 38254.83 | 765.10 |
|  |  | Custos directos |  |  | 39019.93 |
