# Depósito para A.Q.S

- Propriedade do ficheiro: CYPE INGENIEROS, S.A.
- Formato: FIEBDC-3/2002
- Âmbito geográfico: Moçambique
- Moeda: MZN
- Custos indirectos: 3.00 %
- IVA: 17.00 %

## I Instalações

### IC Aquecimento, arrefecimento, climatização e A.Q.S.

#### ICS Sistemas de condução de água

**ICS060** Ud Depósito para A.Q.S.
Depósito de A.Q.S. de aço com revestimento epoxídico, de solo, 800 l, forro acolchoado com cobertura posterior, isolamento de poliuretano injectado livre de CFC e protecção contra corrosão mediante ânodo de magnésio. Inclusive válvulas de corte, elementos de montagem e acessórios necessários para o seu correcto funcionamento.
Inclui: Marcação. Colocação. Ligação. Verificação do seu correcto funcionamento.
Critério de medição de projecto: Número de unidades previstas, segundo documentação gráfica de Projecto.
Critério de medição de obra: Medir-se-á o número de unidades realmente executadas segundo especificações de Projecto.

| Código | Un | Descrição | Rendimento | Preço | Importância |
|---|---|---|---|---|---|
| mt38ter100aa | Ud | Depósito de A.Q.S. de aço com revestimento epoxídico, de solo, 800 l, forro acolchoado com cobertura posterior, isolamento de poliuretano injectado livre de CFC e protecção contra corrosão mediante ânodo de magnésio. (material) | 1.000 | 153324.88 | 153324.88 |
| mt37sve010e | Ud | Válvula de esfera de latão niquelado para enroscar de 1 1/4". (material) | 2.000 | 1594.51 | 3189.02 |
| mt38www011 | Ud | Material auxiliar para instalações de A.Q.S. (material) | 1.000 | 137.78 | 137.78 |
| mo004 | h | Oficial de 1ª instalador de aquecimento. (mão de obra) | 1.566 | 136.52 | 213.79 |
| mo103 | h | Ajudante de instalador de aquecimento. (mão de obra) | 1.566 | 99.12 | 155.22 |
| % | % | Custos directos complementares | 2 % | 157020.69 | 3140.41 |
|  |  | Custos directos |  |  | 160161.10 |
