# Depósito para A.Q.S

- Propriedade do ficheiro: CYPE INGENIEROS, S.A.
- Formato: FIEBDC-3/2002
- Âmbito geográfico: Moçambique
- Moeda: MZN
- Custos indirectos: 3.00 %
- IVA: 17.00 %

## I Instalações

### IC Aquecimento, arrefecimento, climatização e A.Q.S.

#### ICS Sistemas de condução de água

**ICS060** Ud Depósito para A.Q.S.
Depósito para produção de A.Q.S., de 2500 l de capacidade, 1510 mm de diâmetro e 1978 mm de altura, pressão máxima de trabalho 10 bar, formado por tanque de aço com revestimento epoxídico, isolamento térmico de espuma de poliuretano livre de CFC, boca lateral DN 400, revestimento externo de poliéster e ânodo de magnésio, temperatura máxima de trabalho 90°C. Inclusive válvulas de corte, elementos de montagem e acessórios necessários para o seu correcto funcionamento.
Inclui: Marcação. Colocação. Ligação. Verificação do seu correcto funcionamento.
Critério de medição de projecto: Número de unidades previstas, segundo documentação gráfica de Projecto.
Critério de medição de obra: Medir-se-á o número de unidades realmente executadas segundo especificações de Projecto.

| Código | Un | Descrição | Rendimento | Preço | Importância |
|---|---|---|---|---|---|
| mt38the300q | Ud | Depósito para produção de A.Q.S., de 2500 l de capacidade, 1510 mm de diâmetro e 1978 mm de altura, pressão máxima de trabalho 10 bar, formado por tanque de aço com revestimento epoxídico, isolamento térmico de espuma de poliuretano livre de CFC, boca lateral DN 400, revestimento externo de poliéster e ânodo de magnésio, temperatura máxima de trabalho 90°C. (material) | 1.000 | 943017.49 | 943017.49 |
| mt37sve010g | Ud | Válvula de esfera de latão niquelado para enroscar de 2". (material) | 4.000 | 3742.04 | 14968.16 |
| mt38www011 | Ud | Material auxiliar para instalações de A.Q.S. (material) | 1.000 | 137.78 | 137.78 |
| mo004 | h | Oficial de 1ª instalador de aquecimento. (mão de obra) | 2.771 | 136.52 | 378.30 |
| mo103 | h | Ajudante de instalador de aquecimento. (mão de obra) | 2.771 | 99.12 | 274.66 |
| % | % | Custos directos complementares | 2 % | 958776.39 | 19175.53 |
|  |  | Custos directos |  |  | 977951.92 |
