# Contador de água

- Propriedade do ficheiro: CYPE INGENIEROS, S.A.
- Formato: FIEBDC-3/2002
- Âmbito geográfico: Moçambique
- Moeda: MZN
- Custos indirectos: 3.00 %
- IVA: 17.00 %

## I Instalações

### IC Aquecimento, arrefecimento, climatização e A.Q.S.

#### ICS Sistemas de condução de água

**ICS090** Ud Contador de água.
Contador de água para aquecimento de jacto múltiplo, com emissor de impulsos, para enroscar, de 32 mm de diâmetro nominal e temperatura máxima do líquido conduzido 120°C.
Inclui: Marcação. Colocação. Ligação. Verificação do seu correcto funcionamento.
Critério de medição de projecto: Número de unidades previstas, segundo documentação gráfica de Projecto.
Critério de medição de obra: Medir-se-á o número de unidades realmente executadas segundo especificações de Projecto.

| Código | Un | Descrição | Rendimento | Preço | Importância |
|---|---|---|---|---|---|
| mt37cic055d | Ud | Contador de água para aquecimento de jacto múltiplo, com emissor de impulsos, para enroscar, de 32 mm de diâmetro nominal e temperatura máxima do líquido conduzido 120°C. (material) | 1.000 | 27973.09 | 27973.09 |
| mt38www012 | Ud | Material auxiliar para instalações de aquecimento e A.Q.S. (material) | 1.000 | 199.54 | 199.54 |
| mo004 | h | Oficial de 1ª instalador de aquecimento. (mão de obra) | 0.602 | 136.52 | 82.19 |
| % | % | Custos directos complementares | 2 % | 28254.82 | 565.10 |
|  |  | Custos directos |  |  | 28819.92 |
