# Válvula de equilíbrio

- Propriedade do ficheiro: CYPE INGENIEROS, S.A.
- Formato: FIEBDC-3/2002
- Âmbito geográfico: Moçambique
- Moeda: MZN
- Custos indirectos: 3.00 %
- IVA: 17.00 %

## I Instalações

### IC Aquecimento, arrefecimento, climatização e A.Q.S.

#### ICS Sistemas de condução de água

**ICS097** Ud Válvula de equilíbrio.
Válvula de equilíbrio estático, campo de regulação de 0,17 a 8,52 m³/h, com corpo de bronze, tomadas para medição de pressão, volante com 40 posições de ajuste, válvula de purga, ligações roscadas fêmea de 1" de diâmetro e temperatura máxima de 110°C.
Inclui: Marcação. Colocação. Ligação. Verificação do seu correcto funcionamento.
Critério de medição de projecto: Número de unidades previstas, segundo documentação gráfica de Projecto.
Critério de medição de obra: Medir-se-á o número de unidades realmente executadas segundo especificações de Projecto.

| Código | Un | Descrição | Rendimento | Preço | Importância |
|---|---|---|---|---|---|
| mt38sth116cc | Ud | Válvula de equilíbrio estático, campo de regulação de 0,17 a 8,52 m³/h, com corpo de bronze, tomadas para medição de pressão, volante com 40 posições de ajuste, válvula de purga, ligações roscadas fêmea de 1" de diâmetro e temperatura máxima de 110°C. (material) | 1.000 | 6985.31 | 6985.31 |
| mt38www012 | Ud | Material auxiliar para instalações de aquecimento e A.Q.S. (material) | 0.050 | 199.54 | 9.98 |
| mo004 | h | Oficial de 1ª instalador de aquecimento. (mão de obra) | 0.482 | 136.52 | 65.80 |
| % | % | Custos directos complementares | 2 % | 7061.09 | 141.22 |
|  |  | Custos directos |  |  | 7202.31 |
