# Grupo hidráulico com permutador para produção de A.Q.S

- Propriedade do ficheiro: CYPE INGENIEROS, S.A.
- Formato: FIEBDC-3/2002
- Âmbito geográfico: Moçambique
- Moeda: MZN
- Custos indirectos: 3.00 %
- IVA: 17.00 %

## I Instalações

### IC Aquecimento, arrefecimento, climatização e A.Q.S.

#### ICS Sistemas de condução de água

**ICS100** Ud Grupo hidráulico com permutador para produção de A.Q.S.
Estação de transferência para instalação centralizada de aquecimento para produção de A.Q.S. e aquecimento individual em habitação, potência útil de aquecimento 15 kW, potência de A.Q.S. 35 kW, de 635x450x210 mm, com permutador de placas, para colocação à vista. Inclusive válvulas de corte, elementos de montagem e acessórios necessários para o seu correcto funcionamento.
Inclui: Marcação. Colocação e fixação. Ligação. Colocação em funcionamento.
Critério de medição de projecto: Número de unidades previstas, segundo documentação gráfica de Projecto.
Critério de medição de obra: Medir-se-á o número de unidades realmente executadas segundo especificações de Projecto.

| Código | Un | Descrição | Rendimento | Preço | Importância |
|---|---|---|---|---|---|
| mt38bur500a | Ud | Estação de transferência para instalação centralizada de aquecimento para produção de A.Q.S. e aquecimento individual em habitação, potência útil de aquecimento 15 kW, potência de A.Q.S. 35 kW, de 635x450x210 mm, com permutador de placas, para colocação à vista. (material) | 1.000 | 112747.05 | 112747.05 |
| mt38bur502a | Ud | Termostato para estação de transferência. (material) | 1.000 | 21030.06 | 21030.06 |
| mt37sve010b | Ud | Válvula de esfera de latão niquelado para enroscar de 1/2". (material) | 4.000 | 470.06 | 1880.24 |
| mt38www011 | Ud | Material auxiliar para instalações de A.Q.S. (material) | 1.000 | 137.78 | 137.78 |
| mo004 | h | Oficial de 1ª instalador de aquecimento. (mão de obra) | 2.651 | 136.52 | 361.91 |
| mo103 | h | Ajudante de instalador de aquecimento. (mão de obra) | 2.651 | 99.12 | 262.77 |
| % | % | Custos directos complementares | 2 % | 136419.81 | 2728.40 |
|  |  | Custos directos |  |  | 139148.21 |
