# Unidade ar-água, bomba de calor aerotérmica, para aquecimento e arrefecimento

- Propriedade do ficheiro: CYPE INGENIEROS, S.A.
- Formato: FIEBDC-3/2002
- Âmbito geográfico: Moçambique
- Moeda: MZN
- Custos indirectos: 3.00 %
- IVA: 17.00 %

## I Instalações

### IC Aquecimento, arrefecimento, climatização e A.Q.S.

#### ICV Unidades centrais para aquecimento, arrefecimento, climatização e A.Q.S.

**ICV040** Ud Unidade ar-água, bomba de calor aerotérmica, para aquecimento e arrefecimento.
Bomba de calor aerotérmica, ar-água, para aquecimento e arrefecimento, para gás R-32, potência calorífica/consumo eléctrico: 4,2/0,82 kW, COP 5,1 (temperatura de saída da água 35°C, temperatura de bolbo seco do ar exterior 7°C), potência calorífica/consumo eléctrico: 4,3/1,13 kW COP 3,8 (temperatura de saída da água 45°C, temperatura de bolbo seco do ar exterior 7°C), potência frigorífica/consumo eléctrico: 4,5/0,82 kW, EER 5,5 (temperatura de saída da água 18°C, temperatura de bolbo seco do ar exterior 35°C), potência frigorífica/consumo eléctrico: 4,7/1,36 kW, EER 3,45 (temperatura de saída da água 7°C, temperatura de bolbo seco do ar exterior 35°C), potência sonora 56 dBA, classe de eficiência energética A++, com tecnologia Inverter, alimentação monofásica (230V/50Hz), dimensões 718x1295x429 mm, peso 98 kg, com comando à distância com sensor de temperatura ambiente, vaso de expansão e bomba de circulação. Inclusive elementos anti-vibratórios de pavimento. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42bax021a | Ud | Bomba de calor aerotérmica, ar-água, para aquecimento e arrefecimento, para gás R-32, potência calorífica/consumo eléctrico: 4,2/0,82 kW, COP 5,1 (temperatura de saída da água 35°C, temperatura de bolbo seco do ar exterior 7°C), potência calorífica/consumo eléctrico: 4,3/1,13 kW COP 3,8 (temperatura de saída da água 45°C, temperatura de bolbo seco do ar exterior 7°C), potência frigorífica/consumo eléctrico: 4,5/0,82 kW, EER 5,5 (temperatura de saída da água 18°C, temperatura de bolbo seco do ar exterior 35°C), potência frigorífica/consumo eléctrico: 4,7/1,36 kW, EER 3,45 (temperatura de saída da água 7°C, temperatura de bolbo seco do ar exterior 35°C), potência sonora 56 dBA, classe de eficiência energética A++, com tecnologia Inverter, alimentação monofásica (230V/50Hz), dimensões 718x1295x429 mm, peso 98 kg, com comando à distância com sensor de temperatura ambiente, vaso de expansão e bomba de circulação. (material) | 1.000 | 464514.17 | 464514.17 |
| mt37sve010d | Ud | Válvula de esfera de latão niquelado para enroscar de 1". (material) | 2.000 | 1154.87 | 2309.74 |
| mt42www080 | Ud | Kit de amortecedores anti-vibração de pavimento, formado por quatro amortecedores de borracha, com os correspondentes parafusos, porcas e anilhas. (material) | 1.000 | 760.15 | 760.15 |
| mo005 | h | Oficial de 1ª instalador de ar condicionado. (mão de obra) | 2.184 | 136.52 | 298.16 |
| mo104 | h | Ajudante de instalador de ar condicionado. (mão de obra) | 2.184 | 99.12 | 216.48 |
| % | % | Custos directos complementares | 2 % | 468098.70 | 9361.97 |
|  |  | Custos directos |  |  | 477460.67 |
