# Sistema de protecção contra intrusão

- Propriedade do ficheiro: CYPE INGENIEROS, S.A.
- Formato: FIEBDC-3/2002
- Âmbito geográfico: Moçambique
- Moeda: MZN
- Custos indirectos: 3.00 %
- IVA: 17.00 %

## I Instalações

### ID Segurança

#### IDA Sistemas anti-roubo

**IDA010** Ud Sistema de protecção contra intrusão.
Sistema de protecção contra intrusão para habitação composto de central microprocessada de 4 zonas sem transmissor telefónico, 2 detectores de infra-vermelhos, 1 teclado. Inclusive baterias, suportes e elementos de fixação dos diferentes elementos que compõem a instalação, rede de distribuição e cablagem com cabo de segurança de 4x0,22 mm² com tubo de revestimento e malha de blindagem.
Inclui: Marcação. Colocação e fixação de tubos e caixas. Colocação de cabos. Montagem, ligação e verificação do seu correcto funcionamento.
Critério de medição de projecto: Número de unidades previstas, segundo documentação gráfica de Projecto.
Critério de medição de obra: Medir-se-á o número de unidades realmente executadas segundo especificações de Projecto.

| Código | Un | Descrição | Rendimento | Preço | Importância |
|---|---|---|---|---|---|
| mt35tpt010be | m | Tubo rígido de PVC VD-M de 20 mm de diâmetro exterior e 1,5 mm de espessura. Resistência à compressão 750 N, resistência ao impacto 2 joules, temperatura de trabalho -5°C até 60°C, classificação 3321, segundo NP EN 61386-1 e NP EN 61386-21, com o preço incrementado em 20% relativamente a acessórios e peças especiais. (material) | 40.000 | 46.30 | 1852.00 |
| mt41rte100a | m | Cabo de segurança 4x0,22+2x0,75 mm², livre de halogéneos, reacção ao fogo classe Dca segundo NP EN 50575, com bainha de revestimento cor branca. (material) | 42.000 | 81.50 | 3423.00 |
| mt41rte030d | Ud | Bateria de 12 V e 7 Ah. (material) | 1.000 | 2339.06 | 2339.06 |
| mt41rte020a | Ud | Central microprocessada bidireccional de detecção e roubo, com capacidade para 4 zonas de alarme programáveis para roubo, fogo e assalto, 8 códigos de acesso intercambiáveis, memória, avisador de presença, armação total e parcial, fonte de alimentação, tempo de entrada e saída com regulação, marcação por pulsação e tons e capacidade para quatro teclados. (material) | 1.000 | 13854.93 | 13854.93 |
| mt41rde011 | Ud | Detector volumétrico infra-vermelho passivo de lente Fresnel, de 12 m de alcance, com protecção de ângulo 0 e uma cobertura de 85°, com alimentação a 12 V. (material) | 2.000 | 5811.47 | 11622.94 |
| mt41rte010 | Ud | Teclado alfanumérico digital de quartzo líquido com mensagem em display, capacidade para 16 caracteres, indicadores de rede, armação, estado e teclas de emergência médica, bombeiros e polícia. (material) | 1.000 | 4420.58 | 4420.58 |
| mo006 | h | Oficial de 1ª instalador de redes e equipamentos de detecção e segurança. (mão de obra) | 4.320 | 138.06 | 596.42 |
| mo105 | h | Ajudante de instalador de redes e equipamentos de detecção e segurança. (mão de obra) | 4.320 | 100.25 | 433.08 |
| % | % | Custos directos complementares | 2 % | 38542.01 | 770.84 |
|  |  | Custos directos |  |  | 39312.85 |
