# Barreira infravermelha para exterior

- Propriedade do ficheiro: CYPE INGENIEROS, S.A.
- Formato: FIEBDC-3/2002
- Âmbito geográfico: Moçambique
- Moeda: MZN
- Custos indirectos: 3.00 %
- IVA: 17.00 %

## I Instalações

### ID Segurança

#### IDB Barreiras

**IDB020** Ud Barreira infravermelha para exterior.
Barreira de infravermelhos para exterior, formada por emissor e receptor, com alcance máximo de 120 m, com tecnologia óptica, 2 feixes, elevado nível de sensibilidade, regulação do tempo de interrupção do feixe, alinhamento óptico simples e protecção anti-desmontagem.
Inclui: Marcação. Fixação à superfície suporte. Montagem, ligação e verificação do seu correcto funcionamento.
Critério de medição de projecto: Número de unidades previstas, segundo documentação gráfica de Projecto.
Critério de medição de obra: Medir-se-á o número de unidades realmente executadas segundo especificações de Projecto.

| Código | Un | Descrição | Rendimento | Preço | Importância |
|---|---|---|---|---|---|
| mt41ing020b | Ud | Barreira de infravermelhos para exterior, formada por emissor e receptor, com alcance máximo de 120 m, com tecnologia óptica, 2 feixes, elevado nível de sensibilidade, regulação do tempo de interrupção do feixe, alinhamento óptico simples e protecção anti-desmontagem. (material) | 1.000 | 19263.18 | 19263.18 |
| mo006 | h | Oficial de 1ª instalador de redes e equipamentos de detecção e segurança. (mão de obra) | 0.300 | 136.52 | 40.96 |
| mo105 | h | Ajudante de instalador de redes e equipamentos de detecção e segurança. (mão de obra) | 0.300 | 99.12 | 29.74 |
| % | % | Custos directos complementares | 2 % | 19333.88 | 386.68 |
|  |  | Custos directos |  |  | 19720.56 |
