# Manga para cabos

- Propriedade do ficheiro: CYPE INGENIEROS, S.A.
- Formato: FIEBDC-3/2002
- Âmbito geográfico: Moçambique
- Moeda: MZN
- Custos indirectos: 3.00 %
- IVA: 17.00 %

## I Instalações

### ID Segurança

#### IDC Cabos

**IDC010** m Manga para cabos.
Manga blindada para cabos de 12x0,22 mm², livre de halogéneos, reacção ao fogo classe Eca segundo NP EN 50575.
Inclui: Marcação do traçado da manga. Extensão da manga. Ligação e verificação do seu correcto funcionamento.
Critério de medição de projecto: Comprimento medido segundo documentação gráfica de Projecto.
Critério de medição de obra: Medir-se-á o comprimento realmente executado segundo especificações de Projecto.

| Código | Un | Descrição | Rendimento | Preço | Importância |
|---|---|---|---|---|---|
| mt41ing050V | m | Manga blindada para cabos de 12x0,22 mm², livre de halogéneos, reacção ao fogo classe Eca segundo NP EN 50575. (material) | 1.000 | 37.42 | 37.42 |
| mo006 | h | Oficial de 1ª instalador de redes e equipamentos de detecção e segurança. (mão de obra) | 0.018 | 138.06 | 2.49 |
| mo105 | h | Ajudante de instalador de redes e equipamentos de detecção e segurança. (mão de obra) | 0.018 | 100.25 | 1.80 |
| % | % | Custos directos complementares | 2 % | 41.71 | 0.83 |
|  |  | Custos directos |  |  | 42.54 |
