# Detector infravermelho com lente Fresnel

- Propriedade do ficheiro: CYPE INGENIEROS, S.A.
- Formato: FIEBDC-3/2002
- Âmbito geográfico: Moçambique
- Moeda: MZN
- Custos indirectos: 3.00 %
- IVA: 17.00 %

## I Instalações

### ID Segurança

#### IDD Detectores volumétricos

**IDD020** Ud Detector infravermelho com lente Fresnel.
Detector volumétrico infra-vermelho de lente Fresnel, cobertura volumétrica de 9 m/360°, de 34 zonas sensíveis e 5 planos, com led de teste e protecção anti-abertura. Instalação superficial no tecto. Inclusive elementos de fixação.
Inclui: Marcação. Fixação ao paramento. Montagem, ligação e verificação do seu correcto funcionamento.
Critério de medição de projecto: Número de unidades previstas, segundo documentação gráfica de Projecto.
Critério de medição de obra: Medir-se-á o número de unidades realmente executadas segundo especificações de Projecto.

| Código | Un | Descrição | Rendimento | Preço | Importância |
|---|---|---|---|---|---|
| mt41ing070a | Ud | Detector volumétrico infra-vermelho de lente Fresnel, cobertura volumétrica de 9 m/360°, de 34 zonas sensíveis e 5 planos, com led de teste e protecção anti-abertura, para instalar na superfície do tecto. Inclusive elementos de fixação. (material) | 1.000 | 5239.49 | 5239.49 |
| mo006 | h | Oficial de 1ª instalador de redes e equipamentos de detecção e segurança. (mão de obra) | 0.300 | 138.06 | 41.42 |
| mo105 | h | Ajudante de instalador de redes e equipamentos de detecção e segurança. (mão de obra) | 0.300 | 100.25 | 30.08 |
| % | % | Custos directos complementares | 2 % | 5310.99 | 106.22 |
|  |  | Custos directos |  |  | 5417.21 |
