# Botão de emergência

- Propriedade do ficheiro: CYPE INGENIEROS, S.A.
- Formato: FIEBDC-3/2002
- Âmbito geográfico: Moçambique
- Moeda: MZN
- Custos indirectos: 3.00 %
- IVA: 17.00 %

## I Instalações

### ID Segurança

#### IDP Botões de emergência

**IDP010** Ud Botão de emergência.
Botão de emergência vermelho, de plástico ABS cor cinzento, de 60x55x33 mm, com contacto normalmente encerrado e parafusos de fixação.
Inclui: Marcação. Fixação à superfície suporte. Montagem, ligação e verificação do seu correcto funcionamento.
Critério de medição de projecto: Número de unidades previstas, segundo documentação gráfica de Projecto.
Critério de medição de obra: Medir-se-á o número de unidades realmente executadas segundo especificações de Projecto.

| Código | Un | Descrição | Rendimento | Preço | Importância |
|---|---|---|---|---|---|
| mt41ing200a | Ud | Botão de emergência vermelho, de plástico ABS cor cinzento, de 60x55x33 mm, com contacto normalmente encerrado e parafusos de fixação. (material) | 1.000 | 3461.80 | 3461.80 |
| mo006 | h | Oficial de 1ª instalador de redes e equipamentos de detecção e segurança. (mão de obra) | 0.060 | 138.06 | 8.28 |
| mo105 | h | Ajudante de instalador de redes e equipamentos de detecção e segurança. (mão de obra) | 0.060 | 100.25 | 6.02 |
| % | % | Custos directos complementares | 2 % | 3476.10 | 69.52 |
|  |  | Custos directos |  |  | 3545.62 |
