# Comando à distância, via rádio

- Propriedade do ficheiro: CYPE INGENIEROS, S.A.
- Formato: FIEBDC-3/2002
- Âmbito geográfico: Moçambique
- Moeda: MZN
- Custos indirectos: 3.00 %
- IVA: 17.00 %

## I Instalações

### ID Segurança

#### IDR Centrais de intrusão via rádio

**IDR020** Ud Comando à distância, via rádio.
Comando à distância com comunicação via rádio, com quatro botões, led indicador de bateria fraca e bateria de lítio de 3 V.
Inclui: Verificação do seu correcto funcionamento.
Critério de medição de projecto: Número de unidades previstas, segundo documentação gráfica de Projecto.
Critério de medição de obra: Medir-se-á o número de unidades realmente executadas segundo especificações de Projecto.

| Código | Un | Descrição | Rendimento | Preço | Importância |
|---|---|---|---|---|---|
| mt41ing220a | Ud | Comando à distância com comunicação via rádio, com quatro botões, led indicador de bateria fraca e bateria de lítio de 3 V. (material) | 1.000 | 4792.76 | 4792.76 |
| mo006 | h | Oficial de 1ª instalador de redes e equipamentos de detecção e segurança. (mão de obra) | 0.060 | 136.52 | 8.19 |
| mo105 | h | Ajudante de instalador de redes e equipamentos de detecção e segurança. (mão de obra) | 0.060 | 99.12 | 5.95 |
| % | % | Custos directos complementares | 2 % | 4806.90 | 96.14 |
|  |  | Custos directos |  |  | 4903.04 |
