# Sirene exterior via rádio

- Propriedade do ficheiro: CYPE INGENIEROS, S.A.
- Formato: FIEBDC-3/2002
- Âmbito geográfico: Moçambique
- Moeda: MZN
- Custos indirectos: 3.00 %
- IVA: 17.00 %

## I Instalações

### ID Segurança

#### IDR Centrais de intrusão via rádio

**IDR050** Ud Sirene exterior via rádio.
Sirene com comunicação via rádio, comunicação bidireccional com a central, com alimentação a 12 V, luzes estroboscópicas titilantes e memória de alarme. Instalação em paramento exterior. Inclusive elementos de fixação.
Inclui: Marcação. Fixação ao paramento. Montagem, ligação e verificação do seu correcto funcionamento.
Critério de medição de projecto: Número de unidades previstas, segundo documentação gráfica de Projecto.
Critério de medição de obra: Medir-se-á o número de unidades realmente executadas segundo especificações de Projecto.

| Código | Un | Descrição | Rendimento | Preço | Importância |
|---|---|---|---|---|---|
| mt41ing250a | Ud | Sirene com comunicação via rádio, comunicação bidireccional com a central, com alimentação a 12 V, luzes estroboscópicas titilantes e memória de alarme, para instalar em paramento exterior. Inclusive elementos de fixação. (material) | 1.000 | 24701.12 | 24701.12 |
| mo006 | h | Oficial de 1ª instalador de redes e equipamentos de detecção e segurança. (mão de obra) | 0.240 | 136.52 | 32.76 |
| mo105 | h | Ajudante de instalador de redes e equipamentos de detecção e segurança. (mão de obra) | 0.240 | 99.12 | 23.79 |
| % | % | Custos directos complementares | 2 % | 24757.67 | 495.15 |
|  |  | Custos directos |  |  | 25252.82 |
