# Sistema de alimentação ininterrupta (SAI)

- Propriedade do ficheiro: CYPE INGENIEROS, S.A.
- Formato: FIEBDC-3/2002
- Âmbito geográfico: Moçambique
- Moeda: MZN
- Custos indirectos: 3.00 %
- IVA: 17.00 %

## I Instalações

### IE Eléctricas

#### IEA Sistemas de alimentação

**IEA010** Ud Sistema de alimentação ininterrupta (SAI).
Sistema de alimentação ininterrupta On-Line, de 6 kVA de potência, para alimentação trifásica com saída monofásica, composto por rectificador de corrente e carregador de bateria, baterias, inversor estático electrónico, bypass e comutador. Inclusive acessórios necessários para a sua correcta instalação.
Inclui: Montagem e fixação. Ligação e colocação em funcionamento.
Critério de medição de projecto: Número de unidades previstas, segundo documentação gráfica de Projecto.
Critério de medição de obra: Medir-se-á o número de unidades realmente executadas segundo especificações de Projecto.

| Código | Un | Descrição | Rendimento | Preço | Importância |
|---|---|---|---|---|---|
| mt35sai010FN | Ud | Sistema de alimentação ininterrupta On-Line, de 6 kVA de potência, para alimentação trifásica, composto por rectificador de corrente e carregador de bateria, baterias, inversor estático electrónico, bypass e comutador. (material) | 1.000 | 364064.94 | 364064.94 |
| mo003 | h | Oficial de 1ª electricista. (mão de obra) | 1.846 | 136.52 | 252.02 |
| mo102 | h | Ajudante de electricista. (mão de obra) | 1.846 | 99.12 | 182.98 |
| % | % | Custos directos complementares | 2 % | 364499.94 | 7290.00 |
|  |  | Custos directos |  |  | 371789.94 |
