# Posto de carregamento de bicicletas, trotinetes e motas eléctricas

- Propriedade do ficheiro: CYPE INGENIEROS, S.A.
- Formato: FIEBDC-3/2002
- Âmbito geográfico: Moçambique
- Moeda: MZN
- Custos indirectos: 3.00 %
- IVA: 17.00 %

## I Instalações

### IE Eléctricas

#### IEB Carregamento de veículos eléctricos

**IEB005** Ud Posto de carregamento de bicicletas, trotinetes e motas eléctricas.
Posto de carregamento de bicicletas, trotinetes e motas eléctricas composto por caixa de carregamento de veículo eléctrico, metálica, para modo de carga 2, segundo IEC 61851-1, de 480x166x350 mm, com graus de protecção IP54 e IK10, para alimentação monofásica a 230 V e 50 Hz de frequência, de 2,3 kW de potência, com uma tomada Schuko de 16 A. Inclusive elementos de fixação e quantos acessórios sejam necessários para a sua correcta instalação.
Inclui: Marcação. Colocação. Ligação.
Critério de medição de projecto: Número de unidades previstas, segundo documentação gráfica de Projecto.
Critério de medição de obra: Medir-se-á o número de unidades realmente executadas segundo especificações de Projecto.

| Código | Un | Descrição | Rendimento | Preço | Importância |
|---|---|---|---|---|---|
| mt35crg010a | Ud | Caixa de carregamento de veículo eléctrico, metálica, para modo de carga 2, segundo IEC 61851-1, de 480x166x350 mm, com graus de protecção IP54 e IK10, para alimentação monofásica a 230 V e 50 Hz de frequência, de 2,3 kW de potência, com uma tomada Schuko de 16 A, inclusive disjuntor magneto-térmico, interruptor diferencial, indicadores luminosos de estado de carga e fechadura com chave. (material) | 1.000 | 150266.65 | 150266.65 |
| mo003 | h | Oficial de 1ª electricista. (mão de obra) | 1.196 | 136.52 | 163.28 |
| mo102 | h | Ajudante de electricista. (mão de obra) | 1.196 | 99.12 | 118.55 |
| % | % | Custos directos complementares | 2 % | 150548.48 | 3010.97 |
|  |  | Custos directos |  |  | 153559.45 |
