# Posto de carregamento de carros eléctricos

- Propriedade do ficheiro: CYPE INGENIEROS, S.A.
- Formato: FIEBDC-3/2002
- Âmbito geográfico: Moçambique
- Moeda: MZN
- Custos indirectos: 3.00 %
- IVA: 17.00 %

## I Instalações

### IE Eléctricas

#### IEB Carregamento de veículos eléctricos

**IEB010** Ud Posto de carregamento de carros eléctricos.
Posto de carregamento de carros eléctricos composto por caixa de carregamento de veículo eléctrico, para modo de carga 3, segundo IEC 61851-1, de 166x163x82 mm, cor branca, com graus de protecção IP54 e IK10, para alimentação trifásica a 400 V e 50 Hz de frequência, de 11 kW de potência, com um conector tipo 2, intensidade máxima de 16 A, segundo IEC 62196, suporte de conector e 5 m de cabo, com comunicação via Wi-Fi e via Bluetooth para controlo desde um smartphone, tablet ou PC através da App, indicador do estado de carga com led multicor e interruptor diferencial para protecção contra fugas de corrente contínua, com contador eléctrico trifásico, com certificado MID. Inclusive elementos de fixação e quantos acessórios sejam necessários para a sua correcta instalação.
Inclui: Marcação. Colocação. Ligação.
Critério de medição de projecto: Número de unidades previstas, segundo documentação gráfica de Projecto.
Critério de medição de obra: Medir-se-á o número de unidades realmente executadas segundo especificações de Projecto.

| Código | Un | Descrição | Rendimento | Preço | Importância |
|---|---|---|---|---|---|
| mt35crg125b | Ud | Caixa de carregamento de veículo eléctrico, para modo de carga 3, segundo IEC 61851-1, de 166x163x82 mm, cor branca, com graus de protecção IP54 e IK10, para alimentação trifásica a 400 V e 50 Hz de frequência, de 11 kW de potência, com um conector tipo 2, intensidade máxima de 16 A, segundo IEC 62196, suporte de conector e 5 m de cabo, com comunicação via Wi-Fi e via Bluetooth para controlo desde um smartphone, tablet ou PC através da App, indicador do estado de carga com led multicor e interruptor diferencial para protecção contra fugas de corrente contínua, inclusive elementos de fixação. (material) | 1.000 | 67073.84 | 67073.84 |
| mt35crg126b | Ud | Contador eléctrico trifásico, com certificado MID, montagem sobre calha DIN. (material) | 1.000 | 19858.95 | 19858.95 |
| mo003 | h | Oficial de 1ª electricista. (mão de obra) | 1.495 | 136.52 | 204.10 |
| mo102 | h | Ajudante de electricista. (mão de obra) | 1.495 | 99.12 | 148.18 |
| % | % | Custos directos complementares | 2 % | 87285.07 | 1745.70 |
|  |  | Custos directos |  |  | 89030.77 |
