# Portinhola

- Propriedade do ficheiro: CYPE INGENIEROS, S.A.
- Formato: FIEBDC-3/2002
- Âmbito geográfico: Moçambique
- Moeda: MZN
- Custos indirectos: 3.00 %
- IVA: 17.00 %

## I Instalações

### IE Eléctricas

#### IEC Caixas gerais de protecção

**IEC025** Ud Portinhola.
Fornecimento e instalação no interior de nicho mural de portinhola tipo P100, de chapa electrozincada de 275x315x140 mm de dimensões exteriores, com graus de protecção IP45 e IK10, segundo IEC 60439. Normalizada pela empresa abastecedora e preparada para ramal aéreo trifásico. Inclusive aro de 475x535 mm, elementos de fixação, bornes de ligação, conjunto de suporte de tamanho 22x58 mm e fusíveis cilíndricos para protecção do ramal. Totalmente montada, ligada e testada.
Inclui: Marcação. Colocação e fixação da caixa. Fixação do aro. Ligação.
Critério de medição de projecto: Número de unidades previstas, segundo documentação gráfica de Projecto.
Critério de medição de obra: Medir-se-á o número de unidades realmente executadas segundo especificações de Projecto.

| Código | Un | Descrição | Rendimento | Preço | Importância |
|---|---|---|---|---|---|
| mt35ccp010c | Ud | Portinhola tipo P100 para ramal aéreo trifásico, de chapa electrozincada de 275x315x140 mm de dimensões exteriores, com graus de protecção IP45 e IK10, segundo IEC 60439. Inclusive conjunto de suporte de tamanho 22x58 mm e fusíveis cilíndricos para protecção do ramal. Normalizada pela empresa abastecedora. (material) | 1.000 | 5353.30 | 5353.30 |
| mt35ccp030a | Ud | Aro para portinhola P100, de chapa electrozincada, de 475x535 mm, com graus de protecção IP45 e IK10. (material) | 1.000 | 2218.49 | 2218.49 |
| mt35www010 | Ud | Material auxiliar para instalações eléctricas. (material) | 1.000 | 142.75 | 142.75 |
| mo020 | h | Oficial de 1ª construção. (mão de obra) | 0.359 | 134.36 | 48.24 |
| mo113 | h | Operário não qualificado construção. (mão de obra) | 0.359 | 96.77 | 34.74 |
| mo003 | h | Oficial de 1ª electricista. (mão de obra) | 0.598 | 138.06 | 82.56 |
| mo102 | h | Ajudante de electricista. (mão de obra) | 0.598 | 100.25 | 59.95 |
| % | % | Custos directos complementares | 2 % | 7940.03 | 158.80 |
|  |  | Custos directos |  |  | 8098.83 |
