# Módulo solar fotovoltaico

- Propriedade do ficheiro: CYPE INGENIEROS, S.A.
- Formato: FIEBDC-3/2002
- Âmbito geográfico: Moçambique
- Moeda: MZN
- Custos indirectos: 3.00 %
- IVA: 17.00 %

## I Instalações

### IE Eléctricas

#### IEF Solar fotovoltaica

**IEF001** Ud Módulo solar fotovoltaico.
Módulo solar fotovoltaico de células de silício monocristalino, potência máxima (Wp) 5 W, tensão a máxima potência (Vmp) 17,9 V, intensidade a máxima potência (Imp) 0,28 A, tensão em circuito aberto (Voc) 22 V, intensidade de curto-circuito (Isc) 0,31 A, eficiência 9,1%, 36 células, vidro exterior temperado de 3,2 mm de espessura, camada adesiva de etil vinil acetato (EVA), camada posterior de polifluoreto de vinilo, poliéster e polifluoreto de vinilo (TPT), aro de alumínio anodizado, temperatura de trabalho -40°C até 85°C, dimensões 290x190x25 mm, resistência à carga do vento 245 kg/m², resistência à carga da neve 551 kg/m², peso 0,99 kg, com caixa de ligações com díodos, cabos e conectores. Inclusive acessórios de montagem e material de ligação eléctrica.
Critérios considerados na determinação do preço da unidade de obra: O preço não inclui a estrutura suporte.
Inclui: Colocação e fixação. Ligação e verificação do seu correcto funcionamento.
Critério de medição de projecto: Número de unidades previstas, segundo documentação gráfica de Projecto.
Critério de medição de obra: Medir-se-á o número de unidades realmente executadas segundo especificações de Projecto.

| Código | Un | Descrição | Rendimento | Preço | Importância |
|---|---|---|---|---|---|
| mt35sol010aaa | Ud | Módulo solar fotovoltaico de células de silício monocristalino, potência máxima (Wp) 5 W, tensão a máxima potência (Vmp) 17,9 V, intensidade a máxima potência (Imp) 0,28 A, tensão em circuito aberto (Voc) 22 V, intensidade de curto-circuito (Isc) 0,31 A, eficiência 9,1%, 36 células, vidro exterior temperado de 3,2 mm de espessura, camada adesiva de etil vinil acetato (EVA), camada posterior de polifluoreto de vinilo, poliéster e polifluoreto de vinilo (TPT), aro de alumínio anodizado, temperatura de trabalho -40°C até 85°C, dimensões 290x190x25 mm, resistência à carga do vento 245 kg/m², resistência à carga da neve 551 kg/m², peso 0,99 kg, com caixa de ligações com díodos, cabos e conectores. (material) | 1.000 | 460.85 | 460.85 |
| mo003 | h | Oficial de 1ª electricista. (mão de obra) | 0.121 | 136.52 | 16.52 |
| mo102 | h | Ajudante de electricista. (mão de obra) | 0.121 | 99.12 | 11.99 |
| % | % | Custos directos complementares | 2 % | 489.36 | 9.79 |
|  |  | Custos directos |  |  | 499.15 |
