# Estrutura suporte para módulo solar fotovoltaico, sobre cobertura plana

- Propriedade do ficheiro: CYPE INGENIEROS, S.A.
- Formato: FIEBDC-3/2002
- Âmbito geográfico: Moçambique
- Moeda: MZN
- Custos indirectos: 3.00 %
- IVA: 17.00 %

## I Instalações

### IE Eléctricas

#### IEF Solar fotovoltaica

**IEF002** Ud Estrutura suporte para módulo solar fotovoltaico, sobre cobertura plana.
Estrutura suporte para módulo solar fotovoltaico, de aço galvanizado, sobre cobertura plana. Inclusive acessórios de montagem e elementos de fixação.
Inclui: Marcação. Montagem e fixação.
Critério de medição de projecto: Número de unidades previstas, segundo documentação gráfica de Projecto.
Critério de medição de obra: Medir-se-á o número de unidades realmente executadas segundo especificações de Projecto.

| Código | Un | Descrição | Rendimento | Preço | Importância |
|---|---|---|---|---|---|
| mt35sol005 | Ud | Estrutura suporte para módulo solar fotovoltaico, de aço galvanizado, para cobertura plana, com acessórios de montagem e elementos de fixação. (material) | 1.000 | 6751.92 | 6751.92 |
| mo003 | h | Oficial de 1ª electricista. (mão de obra) | 0.303 | 138.06 | 41.83 |
| mo102 | h | Ajudante de electricista. (mão de obra) | 0.303 | 100.25 | 30.38 |
| % | % | Custos directos complementares | 2 % | 6824.13 | 136.48 |
|  |  | Custos directos |  |  | 6960.61 |
