# Suporte para módulo solar fotovoltaico

- Propriedade do ficheiro: CYPE INGENIEROS, S.A.
- Formato: FIEBDC-3/2002
- Âmbito geográfico: Moçambique
- Moeda: MZN
- Custos indirectos: 3.00 %
- IVA: 17.00 %

## I Instalações

### IE Eléctricas

#### IEF Solar fotovoltaica

**IEF004** Ud Suporte para módulo solar fotovoltaico.
Suporte para módulo solar fotovoltaico, de betão, de 682x507x195 mm, com possibilidade de ajustar o ângulo de inclinação entre 10° e 40°.
Inclui: Marcação. Colocação.
Critério de medição de projecto: Número de unidades previstas, segundo documentação gráfica de Projecto.
Critério de medição de obra: Medir-se-á o número de unidades realmente executadas segundo especificações de Projecto.

| Código | Un | Descrição | Rendimento | Preço | Importância |
|---|---|---|---|---|---|
| mt35sol009 | Ud | Suporte para módulo solar fotovoltaico, de betão, de 682x507x195 mm, com possibilidade de ajustar o ângulo de inclinação entre 10° e 40°. (material) | 1.000 | 4514.14 | 4514.14 |
| mo003 | h | Oficial de 1ª electricista. (mão de obra) | 0.061 | 138.06 | 8.42 |
| mo102 | h | Ajudante de electricista. (mão de obra) | 0.061 | 100.25 | 6.12 |
| % | % | Custos directos complementares | 2 % | 4528.68 | 90.57 |
|  |  | Custos directos |  |  | 4619.25 |
