# Módulo solar fotovoltaico integrado em janela

- Propriedade do ficheiro: CYPE INGENIEROS, S.A.
- Formato: FIEBDC-3/2002
- Âmbito geográfico: Moçambique
- Moeda: MZN
- Custos indirectos: 3.00 %
- IVA: 17.00 %

## I Instalações

### IE Eléctricas

#### IEF Solar fotovoltaica

**IEF220** Ud Módulo solar fotovoltaico integrado em janela.
Módulo solar fotovoltaico de células de silício monocristalino, potência máxima (Wp) 56 W, tensão a máxima potência (Vmp) 26,76 V, intensidade a máxima potência (Imp) 2,09 A, tensão em circuito aberto (Voc) 31,67 V, intensidade de curto-circuito (Isc) 2,21 A, eficiência 7,77%, 472 células de 140x5 mm, vidro exterior temperado de 4 mm de espessura, camada adesiva de polivinil butiral (PVB), camada posterior de vidro temperado de 4 mm de espessura, temperatura de trabalho -40°C até 85°C, dimensões 1200x600x10 mm, resistência à carga do vento 245 kg/m², resistência à carga da neve 551 kg/m², peso 16,36 kg, com caixa de ligações com díodos, cabos polarizados de 4 mm² de secção e 900 mm de comprimento e conectores MC4. Instalação em janela. Inclusive acessórios de montagem e material de ligação eléctrica.
Critérios considerados na determinação do preço da unidade de obra: O preço não inclui a estrutura suporte.
Inclui: Montagem, ligação e verificação do seu correcto funcionamento.
Critério de medição de projecto: Número de unidades previstas, segundo documentação gráfica de Projecto.
Critério de medição de obra: Medir-se-á o número de unidades realmente executadas segundo especificações de Projecto.

| Código | Un | Descrição | Rendimento | Preço | Importância |
|---|---|---|---|---|---|
| mt35sol220a | Ud | Módulo solar fotovoltaico de células de silício monocristalino, para integração em janela, potência máxima (Wp) 56 W, tensão a máxima potência (Vmp) 26,76 V, intensidade a máxima potência (Imp) 2,09 A, tensão em circuito aberto (Voc) 31,67 V, intensidade de curto-circuito (Isc) 2,21 A, eficiência 7,77%, 472 células de 140x5 mm, vidro exterior temperado de 4 mm de espessura, camada adesiva de polivinil butiral (PVB), camada posterior de vidro temperado de 4 mm de espessura, temperatura de trabalho -40°C até 85°C, dimensões 1200x600x10 mm, resistência à carga do vento 245 kg/m², resistência à carga da neve 551 kg/m², peso 16,36 kg, com caixa de ligações com díodos, cabos polarizados de 4 mm² de secção e 900 mm de comprimento e conectores MC4. (material) | 1.000 | 18862.15 | 18862.15 |
| mo003 | h | Oficial de 1ª electricista. (mão de obra) | 0.182 | 138.06 | 25.13 |
| mo102 | h | Ajudante de electricista. (mão de obra) | 0.182 | 100.25 | 18.25 |
| % | % | Custos directos complementares | 2 % | 18905.53 | 378.11 |
|  |  | Custos directos |  |  | 19283.64 |
