# Espelho de mecanismos encastrados

- Propriedade do ficheiro: CYPE INGENIEROS, S.A.
- Formato: FIEBDC-3/2002
- Âmbito geográfico: Moçambique
- Moeda: MZN
- Custos indirectos: 3.00 %
- IVA: 17.00 %

## I Instalações

### IE Eléctricas

#### IEM Mecanismos

**IEM150** Ud Espelho de mecanismos encastrados.
Espelho para 3 elementos, gama alta, de cor especial.
Inclui: Marcação. Montagem.
Critério de medição de projecto: Número de unidades previstas, segundo documentação gráfica de Projecto.
Critério de medição de obra: Medir-se-á o número de unidades realmente executadas segundo especificações de Projecto.

| Código | Un | Descrição | Rendimento | Preço | Importância |
|---|---|---|---|---|---|
| mt33gag950i | Ud | Espelho para 3 elementos, gama alta, de cor especial. (material) | 1.000 | 4345.96 | 4345.96 |
| mo003 | h | Oficial de 1ª electricista. (mão de obra) | 0.048 | 138.06 | 6.63 |
| % | % | Custos directos complementares | 2 % | 4352.59 | 87.05 |
|  |  | Custos directos |  |  | 4439.64 |
