# Botão de pressão encastrado, estanque

- Propriedade do ficheiro: CYPE INGENIEROS, S.A.
- Formato: FIEBDC-3/2002
- Âmbito geográfico: Moçambique
- Moeda: MZN
- Custos indirectos: 3.00 %
- IVA: 17.00 %

## I Instalações

### IE Eléctricas

#### IEM Mecanismos

**IEM051** Ud Botão de pressão encastrado, estanque.
Botão de pressão estanque com grau de protecção IP44, unipolar (1P), de intensidade atribuída 10 AX, tensão atribuída 250 V, gama básica formado por mecanismo para botão de pressão unipolar (1P), kit de juntas para obter um grau de protecção IP44, tecla basculante para botão de pressão de material termoplástico cor branca acabamento brilhante e espelho para um elemento de material termoplástico cor branca acabamento brilhante. Instalação encastrada.
Critérios considerados na determinação do preço da unidade de obra: O preço não inclui a caixa para mecanismo encastrado.
Inclui: Montagem, ligação e verificação do seu correcto funcionamento.
Critério de medição de projecto: Número de unidades previstas, segundo documentação gráfica de Projecto.
Critério de medição de obra: Medir-se-á o número de unidades realmente executadas segundo especificações de Projecto.

| Código | Un | Descrição | Rendimento | Preço | Importância |
|---|---|---|---|---|---|
| mt33gir030a | Ud | Mecanismo para botão de pressão unipolar (1P), intensidade atribuída 10 AX, tensão atribuída 250 V, para encastrar. (material) | 1.000 | 890.60 | 890.60 |
| mt33gir032a | Ud | Kit de juntas para obter um grau de protecção IP44, para interruptor, comutador ou botão de pressão. (material) | 1.000 | 437.31 | 437.31 |
| mt33gir031aab | Ud | Tecla basculante para botão de pressão de material termoplástico cor branca acabamento brilhante. (material) | 1.000 | 320.70 | 320.70 |
| mt33gir001aae | Ud | Espelho para um elemento de material termoplástico cor branca acabamento brilhante. (material) | 1.000 | 409.09 | 409.09 |
| mo003 | h | Oficial de 1ª electricista. (mão de obra) | 0.287 | 138.06 | 39.62 |
| % | % | Custos directos complementares | 2 % | 2097.32 | 41.95 |
|  |  | Custos directos |  |  | 2139.27 |
