# Peça para caminho de cabos para suporte e condução de cabos eléctricos

- Propriedade do ficheiro: CYPE INGENIEROS, S.A.
- Formato: FIEBDC-3/2002
- Âmbito geográfico: Moçambique
- Moeda: MZN
- Custos indirectos: 3.00 %
- IVA: 17.00 %

## I Instalações

### IE Eléctricas

#### IEO Canalizações

**IEO045** Ud Peça para caminho de cabos para suporte e condução de cabos eléctricos.
Curva 90° de PVC, cor cinzento RAL 7035, de 60x75 mm.
Inclui: Marcação. Colocação e fixação.
Critério de medição de projecto: Número de unidades previstas, segundo documentação gráfica de Projecto.
Critério de medição de obra: Medir-se-á o número de unidades realmente executadas segundo especificações de Projecto.

| Código | Un | Descrição | Rendimento | Preço | Importância |
|---|---|---|---|---|---|
| mt35une020a | Ud | Curva 90° de PVC, cor cinzento RAL 7035, de 60x75 mm, com parafusos com porca de PVC. (material) | 1.000 | 4143.24 | 4143.24 |
| op00ato010 |  | Aparafusadora. | 1.000 | 0.00 | 0.00 |
| mo003 | h | Oficial de 1ª electricista. (mão de obra) | 0.066 | 136.52 | 9.01 |
| mo102 | h | Ajudante de electricista. (mão de obra) | 0.066 | 99.12 | 6.54 |
| % | % | Custos directos complementares | 2 % | 4158.79 | 83.18 |
|  |  | Custos directos |  |  | 4241.97 |
